# Neubau Radweg an der K2
Angebotsaufforderung (GAEB DA 2000 1.1, DA83)
Projekt: 2212014
Währung: EUR
Auftraggeber: Stadt Selm, 59379; Vergabenummer: 2212014
Erstellt mit: ASBwin 28.0.2.0, Position 28.0.2.2, 24.11.2025

## Zusätzlicher Text
Vorbemerkung Baubeschreibung:
Die Stadt Selm beabsichtigt im Auftrag des Kreises Unna als Baulastträger der Straße K2 (Neue Nordkirchener Straße) den Bau eines straßenbegleitenden Radweges entlang der K2.

Die Baustrecke des zu planenden Radweges beginnt an der Kreuzung der L835 (Lüdinghauser Straße) mit der K2 (Neue Nordkirchener Straße) und führt entlang der K2 bis zur Stadt- bzw. Gemarkungsgrenze in Richtung Nordkirchen. Hier mündet der geplante Radweg auf einen vorhandenen Radweg.

Die Ausbaulänge beträgt ca. 2.080 m

Eine separate und ausführliche Baubeschreibung liegt der Ausschreibung bei.

## 2212014 Radweg Neue Nordkirchener Str. (K2)
Datum: 24.11.2025

### Bereich 01 Straßenbau

#### Abschnitt 01.01 Baustelleneinrichtung und allgemeine Arbeiten

**01.01.0010 Einrichten und Vorhalten der Baustelle/Baustelleneinrichtung**
Aufbau/ Einrichten und Vorhalten der Baustelle/ Baustelleneinrichtung.
Antransport und Bereitstellung aller der zur vertraglichen Durchführung erforderlichen Maschinen, Geräte, Werkzeuge, Betriebsmittel und dergleichen.

Anfuhr und Aufstellen der vom Auftragnehmer für die Durchführung der vertraglichen Leistungen erforderlichen benötigten Baubüros, Unterkünfte, Werkzeug- und Gerätebuden, Lagerschuppen, sanitäre Anlagen und dergleichen.

Erforderliche Anschlüsse der Baustelle an die Strom-, Wasserversorgung, Telekommunikation sowie Entsorgungseinrichtungen herstellen.

Flächen beschaffen, soweit die vom AG bereitgestellten Flächen nicht ausreichen. Herstellen von Plätzen und Zufahrten.

Kosten für Vorhalten, Unterhalten und Betreiben der Geräte, Anlagen und Einrichtungen einschließlich Mieten, Pacht, Gebühren, Entschädigung von Flurschäden sowie die evtl. erforderliche Bewachung der Baustelle und Lagerplätze und dergleichen werden nicht gesondert vergütet.

Vorhalten und betriebssichere Unterhaltung aller Anlagen für die Dauer der tatsächlichen Bauzeit.

Die Abrechnung erfolgt anteilig zum Bauablauf.
Menge: 1,000 psch

**01.01.0020 Räumen der Baustelle**
Abbau und Abfuhr der Baustelleneinrichtung einschließlich der Geräte und Maschinen. Aufräumen der Baustelle, der Bau- und Lagerplätze sowie der Zufahrten und Wiederherstellung des ursprünglichen Zustandes aller vom Auftragnehmer benutzten Flächen und Anlagen.

Bei Rechnungen werden Summen anteilig dem Rechnungsbetrag zur Auftragssumme ausgezahlt!
Menge: 1,000 psch

**01.01.0030 Bauleitungsbüro anfahren, aufstellen und wieder abbauen**
Bauleitungsbüro anfahren und aufstellen. Nach Beendigung der Arbeiten abbauen und abfahren. Evtl. Umsetzen ist mit einzukalkulieren.

Raumgröße:
mind. 12 m² einschl. der notwendigen Einrichtungsgegenstände:
Schreib- und Ablagetische, Aktenschrank, Heizung, Waschgelegenheit, WC, Telefonanschluss, ausreichende Beleuchtung und Bestuhlung.

Aufstellflächen und Parkmöglichkeiten sind vom AN zu seinen Lasten zu beschaffen.
Die Abrechnung erfolgt anteilig zum Bauablauf.
Menge: 1,000 Psch

**01.01.0040 Baubüro für AG vorhalten**
Baubüro für den AG mit allen Einrichtungen vor- und unterhalten, mit Strom und Wasser versorgen, Abwasser beseitigen, an jedem Arbeitstag reinigen und bei Bedarf heizen nach Wahl des AN.
Zufahrtswege unterhalten.
Außer den vollen Monaten werden Teilzeiten nach Tagen zu 1/30 des Einheitspreises vergütet. Leistung während der Bauzeit der Vorposition.
Menge: 6,000 Mon

**01.01.0050 Beweissicherung, Fotodokumentation anfertigen**
Beweissicherung vor, während und nach der Baumaßnahme, Erstellung der Fotodokumentation von Zufahrten, angrenzenden Grundstücken, Flurstücken, privaten Außenanlagen sowie von Gebäudefassaden im Einflussbereich der Baustelle und dem AG sowie der örtlichen Bauleitung kostenfrei übergeben.
Bereits vorliegende Schäden und Verunreinigungen in der Baustelle bezogen auf öffentliche Straßen, Wege und Plätze im Einwirkungsbereich der Baustelle einschließlich der Zufahrten sind dem AG vor Arbeitsbeginn anzuzeigen und ggf. durch geeignete Fotos zu dokumentieren. Für diesen Absatz gilt: Versäumnisse gehen zu Lasten des AN.
Menge: 1,000 psch

*Hinweis: Hinweis zum Mülltransport (Verweis auf den Abfallkalender)*
Verweis auf den Abfallkalender der Stadt Selm.

https://www.selm.de/rathaus-buergerthemen/flyer-broschueren-prospekte.html?file=files/Selm/media/RatVerwaltung/FlyerBroschuerenProspekte/Abfallkalender%20Selm%202024.pdf
TLKNr: 70/Kanalbau/100.1.10.40

**01.01.0060 Mülltransport während der gesamten Bauzeit**
Hausmüll, Altpapier, gelber Sack, Biotonne etc., gesammelt in Abfalltonnen und entsprechenden Behältnissen, während der gesamten Bauzeit vor den Gebäuden annehmen und wöchentlich zur Entsorgung im Nebenbereich der Baustelle bereit stellen.
Die Koordination mit den Entsorgungsunternehmen obliegt dem AN.
Nach Entleerung sind die Abfalltonnen wieder vor die entsprechenden Gebäude zu stellen.
Die Abrechnung erfolgt je Grunstück, für das ein Mülltransport erfolgen muss.

Mülltransport für zwei Grundstücke/ Zufahrten.
Menge: 2,000 Stck

**01.01.0070 Baustelleninfoschild des AN aufstellen**
Baustelleninformationsschild des AN herstellen und aufstellen.
Größe: ca. 3,0 x 2,0 m.
Tragkonstruktion aus Holz oder gleichwertig, Standfüße aus Betonfertigteilen o. glw. nach Statiknachweis des AN; Schildhöhe über Gelände: mind. 2,50 m
Die Schildertafel des AN ist zu Beginn der Baumaßnahme zu montieren einschließlich der erforderlichen mobilen Fundamente.
Das Schild für die Dauer der Baumaßnahme unterhalten.
Nach Beendigung der Arbeiten das Schild abbauen, die Fundamente abbrechen und zur freien Verwendung des AN abfahren. Die vorhandenen Oberflächenbefestigung wiederherstellen.
Flächige, mehrfarbige, witterungsbeständige Bedruckung nach Angaben des AG.
Menge: 2,000 St

**01.01.0080 Grenzanzeige sichern**
Die vor Baubeginn der Baumaßnahme durch einen ÖBVI angezeigten Grenzpunkte (Grenzsteine, Markierungen etc.) sind während der gesamten Bauzeit nach Wahl des AN gegen Verlust und Beschädigung sichern.
Über die Vollzähligkeit der Grenzanzeige ist gemeinsam mit der Bauleitung ein Protokoll zu fertigen und bei Abschluss der Baumaßnahme zu übergeben.
Während der Bauzeit verloren gegangene Grenzpunkte sind durch den AN zu ersetzen. Eine Ersatzgrenzanzeige wird nicht vergütet.

Grenzsteine, Grenzröhrchen und sonstige Vermessungszeichen müssen erkennbar erhalten bleiben und sind vom Auftragnehmer für die Dauer der Bauzeit zu sichern. Infolge schuldhaften Verlustes der Grenzsteine erforderlich werdende Neuvermessungen gehen zu Lasten des Auftragnehmers.
Müssen bei Ausschachtungen Vermessungspunkte oder Grenzsteine entfernt werden oder sind sie durch eventuell abrutschende Erdmassen gefährdet, so hat der Auftragnehmer sofort das Stadtvermessungs- bzw. Katasteramt zu benachrichtigen, damit diese die Punkte sichern können. In keinem Fall dürfen Vermessungspunkte und Grenzsteine eigenmächtig entfernt werden.
Grenzsteine oder Grenzmarkierungen, die außerhalb des Grabenbereiches verloren gehen, sind stets auf Kosten des Auftragnehmers neu zu setzen. Evtl. Ausnahmen müssen vorher angezeigt, protokolliert und genehmigt werden.
Menge: 100,000 St

**01.01.0090 Straßenbeleuchtungs-/ Freileitungsmasten sichern**
Im Bereich der Baustelle vorhandene Straßenlaternen und Freileitungsmasten mit einer Höhe von bis zu 6,0 m nach Angabe und den Vorschriften der Unterhaltungsträger durch ausreichende Maßnahmen sichern.
Menge: 15,000 St

**01.01.0100 Sichern von Elektroschränken**
Leistung wie vor, jedoch sichern von Elektrochränken bis H x L x B = 1,50 x 2,00 x 0,50 m.
Menge: 2,000 St

#### Abschnitt 01.02 Sicherheits- und Gefahrenkoordinator

**01.02.0010 Vorankündigung erstellen**
Vorankündigung gemäß Baustellenverordnung erstellen und spätestens zwei Wochen vor Einrichten der Baustelle der zuständigen Behörde übermitteln. Vorankündigung sichtbar und witterungsgeschützt auf der Baustelle aushängen. Bei erheblichen Änderungen während der Bauzeit anpassen.
Menge: 1,000 psch

**01.02.0020 SiGe-Plan erstellen**
Sicherheits- und Gesundheitsschutzplan (SiGe-Plan) nach RAB 31 erstellen und mit dem Sicherheits- und Gesundheitsschutzkoordinator dieser und weiterer berührter Baustellen abstimmen. Bei erheblichen Änderungen in der Ausführung des Bauvorhabens anpassen. Den SiGe-Plan für jeden Beschäftigten einsehbar auf der Baustelle vorhalten.
Menge: 1,000 psch

**01.02.0030 SiGe-Koordinator stellen**
Sicherheits- und Gesundheitsschutzkoordinator während der Ausführung des Bauvorhabens nach RAB 30 und Unterlagen des AG stellen.
Menge: 1,000 psch

#### Abschnitt 01.03 Verkehrssicherung

**01.03.0010 Sicherstellung Rettungswege**
Während der Baumaßnahme muss jederzeit eine An- bzw. Durchfahrt für Rettungsfahrzeuge möglich sein.

Dies soll durch folgende Maßnahmen gewährleistet werden:

- offene Baugruben müssen mit einer Vorwarnzeit von 5 min (über die Leitstelle der Feuerwehr) mit Überfahrten abgedeckt werden können

- Baugeräte und Baustoffe sind beiseite zu räumen, so dass eine ungehinderte Durchfahrt möglich ist

- Baustelleneinrichtung, Baustoffe, Aushubboden etc. müssen außerhalb des Durchfahrtbereiches gelagert werden.

- Hochborde zum Gehweg sind an Engstellen (ca. 60 m) durch geeignetes Material (Schotter o.ä.) für die Überfahrt anzurampen. Der Oberbau ist im Überschüttungsbereich durch ein Vlies vor Beschädigungen zu schützen.

- nach Feierabend bzw. an Wochenenden oder Feiertagen ist die Baugrube an den Engstellen abzudecken und die Durchfahrt freizuräumen.

Es ist sicherzustellen, dass keine Fahrzeuge im Baubereich abgestellt werden.

Die hieraus entstehenden Erschwernisse für die Bauausführung sind in diese Position einzurechnen.

Bei einem tatsächlichen Notfalleinsatz mit Arbeitsunterbrechung wird die ausgefallene Arbeitszeit über die Stundensätze (anwesendes Personal und eingesetzte Maschinen) auf Nachweis vergütet.

Sicherstellung der Rettungswege für 2 Grundstücke/ Zufahrten.
Menge: 2,000 Stck

**01.03.0020 Verkehrssicherung durchführen (Vollsperrung)**
Einrichtungen zur Verkehrssicherung und Verkehrsregelung nach StVO und RSA bei Bauarbeiten auf Straßen unter Aufrechterhaltung des Verkehrs aufbauen, unterhalten und betreiben, gegebenenfalls umsetzen und abbauen.

Die Sicherung mit Baken, Verkehrszeichen sowie elektrischen Warnleuchten wird über separate Positionen vergütet, einschl. deren Lieferung und Aufstellung.

Der Anliegerverkehr ist während der Bauzeit aufrecht zu erhalten. Der Notfahrweg wird über separate Positionen im Leistungsverzeichnis vergütet. Die Anlieger sind vom AN rechtzeitig darüber zu informieren, wann und wie lange sie ihre Stellplätze oder Garagen während der Bauarbeiten im direkten Zufahrtsbereich nicht anfahren können.

Zur Kalkulation der Aufwendungen ist von einer Vollsperrung auszugehen.

Bereich: Vollsperrung Neue Nordkirchener Straße
Menge: 1,000 Stck

**01.03.0030 Straßensperrgenehmigung, Vollsperrung**
Die Verkehrssicherung, die verkehrsrechtliche Anordnung  und Umleitung ist entsprechend den Anordnungen des Ordnungsamtes des AG und der zuständigen Straßenverkehrsbehörde durchzuführen. Die Straßensperrgenehmigung ist vom AN bei diesen Ämtern  einzuholen.

Mehrfache Neubeantragungen zur Verlängerung der verkehrsrechtlichen Anordnung sind in den EInheitspreis einzukalkulieren und werden nicht gesondert vergütet.

Bereich: Vollsperrung Neue Nordkirchener Straße
Menge: 1,000 PSCH

**01.03.0040 Einrichtung zur Umleitungsbeschilderung (Vollsperrung)**
Umleitungsstrecken während der Vollsperrung einrichten und während der gesamten Bauzeit unterhalten und betreiben.
Der AN ist verpflichtet für die Verkehrsumleitung rechtzeitig eine Anordnung gemäß den zuständigen Behörden einzuholen.
Die Verkehrsumleitung ist an jedem Kreuzungsbereich auszuschildern.
Verkehrstafeln und -zeichen innerhalb dieser Umleitung werden gesondert vergütet. Die Umleitungsstrecken mind. einmal pro Woche kontrollieren und ggfls. Beschädigungen an der Einrichtung beseitigen.
Nach Beendigung der Bauarbeiten die Umleitungsstrecken aufheben und sämtliche zusätzlichen Einrichtungsgegenstände und Stoffe des AN von der Baustelle entfernen.

Vollsperrung während der gesamten Bauzeit auf der K2 in dem Bereich zwischen der Lüdinghauser Straße und der Nordkirchener Straße. unter Aufrechterhaltung des Anliegerverkehrs.
Für die Einholung von verkehrsrechtlichen Anordnungen ist mit einer Vorlaufzeit von ca. 2 Wochen zu rechnen.
Menge: 1,000 Psch

**01.03.0050 Verkehrsregelplan, Vollsperrung**
Zulage zur Vorposition für die Erstellung eines Regelplanes.

Bereich: Vollsperrung Neue Nordkirchener Straße
TLKNr: KDVZ/20210930/12. 1. 101.
Menge: 1,000 psch

**01.03.0060 Standfesten Zaun errichten**
Errichten eines standfesten Zaunes zur seitlichen Absperrung und Sicherung der Baustelle. Der Zaun ist für die Dauer der Bauzeit vorzuhalten, entsprechend dem Baufortschritt umzusetzen, zu kontrollieren (lt. ZTV SA), instandzusetzen, zu betreiben und abzubauen.

Höhe des Zaunes: ca. 2,15 m, bestehend aus Drahtgitterzaun. Aufbruch von Befestigungen zum einsetzen der Zaunpfähle wird nicht gestattet. Der Zaun muss während der Dunkelheit entsprechend der StVO ausreichend beleuchtet sein.
Menge: 100,000 m

**01.03.0070 Absperrung aus Schrankenzäunen, vor Kopf**
Absperrung "Vor Kopf" am Ausbaubeginn und am Ausbauende aufstellen und vorhalten, einschl. umstellen nach Baufortschritt. Vergütet wird die max. gelieferte Länge.
Nach Beendigung der Arbeiten aufnehmen und abfahren. Absperrung mittels Schrankenzäune (Höhe = 1,20 m). Die Schrankenzaunelemente bestehen aus: Absperrschranke, Tastleiste, Gitter (Füllung zwischen Tastleiste und Absperrschranke), Pfosten/Schaftrohre, Fußplatten und der erf. Beleuchtung.
Menge: 50,000 m

**01.03.0080 Absperrung aus Schrankenzäunen, Längs**
Absperrung zwischen Baustellenbereich und Fahrbahn/Geh- oder Radweg aufstellen und vorhalten, einschl. umstellen nach Baufortschritt. Vergütet wird die max. gelieferte Länge. Nach Beendigung der Arbeiten aufnehmen und abfahren. Absperrung mittels Schrankenzäune (Höhe = 1,20 m). Die Schrankenzaunelemente bestehen aus: Absperrschranke, Tastleiste, Gitter (Füllung zwischen Tastleiste und Absperrschranke), Pfosten/Schaftrohre, Fußplatten und der erf. Beleuchtung.

Bereich: Längsabsperrung Radweg
Menge: 2100,000 m

**01.03.0090 Sicherheitsbake beleuchtet**
Beleuchtete Sicherheitsbake mit Fußplatte liefern und betriebsfertig aufstellen. Die Sicherheitsbake muss den Anforderungen der Technischen Lieferbedingungen für Leitbaken (TL-Leitbaken) entsprechen und aus UV-beständigem, schlagzähem Kunststoff gefertigt sein.

Die Bake ist weiß mit roten, retroreflektierenden Streifen der Reflexionsklasse RA2 oder RA3 gemäß DIN 67520 und DIN 6171 auszuführen.
Die Höhe der Bake beträgt etwa 1.000 mm, die Breite etwa 250 mm.

Die Bake ist mit einer standfesten Recycling-Gummifußplatte mit einem Gewicht von mindestens 28 kg, Griffmulden und einer Einstecköffnung zur sicheren Aufnahme der Bake auszurüsten. Zur Erhöhung der Sichtbarkeit ist eine Warnleuchte mit gelbem Blink- oder Dauerlicht zu integrieren.

Die Beleuchtung muss den TL-Warnleuchten entsprechen, über eine automatische Dämmerungsschaltung verfügen und mindestens 80 Stunden Leuchtdauer gewährleisten. Die Energieversorgung erfolgt über Batterien oder Akkus. Die Schutzart der Leuchte muss mindestens IP54 betragen.

Die Sicherheitsbake ist gemäß den Richtlinien für die Sicherung von Arbeitsstellen an Straßen (RSA 21) aufzustellen.

Der Leistungsumfang umfasst die Lieferung, Aufstellung und betriebsbereite Inbetriebnahme der beleuchteten Sicherheitsbake einschließlich aller Batterien, Akkus und des erforderlichen Zubehörs.
Menge: 90,000 St

#### Abschnitt 01.04 Baufeldräumung

**01.04.0010 Strauchwerk / Hecken roden, H bis 3,0 m**
Baugelände nach Angabe des AG von Busch-, Hecken und Baumbestand, Baumstümpfen, sowie Aufwuchs und dergl. bis einschl. 10 cm (D = 1 m über dem Boden gemessen), freimachen. Beseitigung von Abfallholz, kleineren Zäunen, Einfriedigungen, einzelnen Steinen, Beton- und Mauerwerksresten usw.
Das Räumgut zur freien Verwendung des AN abfahren. Die enstandenen Vertiefungen, falls erforderlich, mit geeignetem, vom AN zu liefernden Boden (BM-0*) verfüllen und verdichten.
Menge: 300,000 m²

**01.04.0020 Hecke schneiden entlang der Grundstücksgrenzen**
Hecke/ Formhecke/ Freiwachsende Hecke schneiden entlang der Grundstücksgrenzen (in Abstimmung mit den Grundstückseigentümern und der örtlichen Bauleitung),
Höhe bis ca. 3,0 m über GOK.
Rückschnitt bis ca. 50 cm Tiefe.

Schnittgut fachgerecht entsorgen und kompostieren.

Die Abrechnung erfolgt in Einzelabschnitten entlang des Baufeldes.
Menge: 200,000 m2

**01.04.0030 Baum 51-100 cm, schützen**
Baum gegen Beschädigung schützen.
D: 51-100 cm; (gemessen 1,0 m über OK Gelände). Den
Stamm mit Drainagerohren o. ä. abpolstern und mit einer 2,00 m hohen Bretterummantelung o. ä. versehen. Einschl. Vorhalten, Abbauen und Abfahren des Schutzmaterials. Der Stamm des Baumes darf durch die Anbringung der Schutzvorrichtung nicht beschädigt werden.
Der Wurzelhals ist durch vorgenannte Materialien zu schützen. Tiefhängende Äste sind hochzubinden, die Bindestellen sind abzupolstern.
Menge: 10,000 St

**01.04.0040 Baum fällen und abfahren; D 11 bis 30 cm**
Bei mehrstämmigen Bäumen wird jeder Stamm als Einzelbaum aufgemessen und abgerechnet. Die Äste und das Zweigwerk, falls erforderlich, vor dem Fällen kappen und den Baum einschl. Astwerk zur freien Verwendung des AN abfahren.

D: 11 - 30 cm (gemessen 1,0 m über dem Boden).
Menge: 1,000 St

**01.04.0050 Baum fällen und abfahren; D 31 bis 50 cm**
Baum fällen wie zuvor, jedoch:

D: 31 - 50 cm (gemessen 1,0 m über dem Boden).
Menge: 12,000 St

**01.04.0060 Baum fällen und abfahren, D 51 bis 80 cm**
Baum fällen wie zuvor, jedoch:

D: 51 - 80 cm (gemessen 1,0 m über dem Boden).
Menge: 13,000 St

**01.04.0070 Baum fällen und abfahren, D 81 bis 100 cm**
Baum fällen wie zuvor, jedoch:

D: 81 - 100 cm (gemessen 1,0 m über dem Boden).
Menge: 1,000 St

**01.04.0080 Baumstumpf roden und entsorgen, D 11 bis 30 cm**
Baumstumpf im Baufeld roden, laden und Baumstumpf inkl. der Wurzelreste entsorgen. Das Wurzelloch mit geeignetem, vom AN zu liefernden Boden verfüllen und verdichten.

D: 11 - 30 cm (gemessen 1,0 m über dem Boden).
Menge: 1,000 St

**01.04.0090 Baumstumpf roden und entsorgen, D 31 bis 50 cm**
Baumstumpf im Baufeld roden, laden und Baumstumpf inkl. der Wurzelreste entsorgen. Das Wurzelloch mit geeignetem, vom AN zu liefernden Boden verfüllen und verdichten.

D: 31 - 50 cm (gemessen 1,0 m über dem Boden).
Menge: 12,000 St

**01.04.0100 Baumstumpf roden und entsorgen, D 51 bis 80 cm**
Baumstumpf im Baufeld roden, laden und Baumstumpf inkl. der Wurzelreste entsorgen. Das Wurzelloch mit geeignetem, vom AN zu liefernden Boden verfüllen und verdichten.

D: 51 - 80 cm (gemessen 1,0 m über dem Boden).
Menge: 13,000 St

**01.04.0110 Baumstumpf roden und entsorgen, D 81 bis 100 cm**
Baumstumpf im Baufeld roden, laden und Baumstumpf inkl. der Wurzelreste entsorgen. Das Wurzelloch mit geeignetem, vom AN zu liefernden Boden verfüllen und verdichten.

D: 81 - 100 cm (gemessen 1,0 m über dem Boden).
Menge: 1,000 St

#### Abschnitt 01.05 Rückbauarbeiten

**01.05.0010 Bituminösen Oberbau abkanten, inkl. Rückschnitt bis 10 cm**
Gerade, senkrechte Abbruchkante (Querschnitt) an vorhandener Straßendecke aus bituminösen Oberbau
mit einem geeignetem Fugenschneidgerät gradlinig bis ca. 10 cm Schnitttiefe im Nassschneideverfahren herstellen.
Inklusive Rückschnitt

Einschnitt in die Deck- und Binderschicht bis auf die vorhandene Asphalttragschicht.

Schneidfläche abkehren, das Kehrgut geht in das Eigentum des Auftragnehmers über und ist zu entsorgen.

Die bituminösen Schichten sind in den Randzonen, nach dem Einbau der ungebundenen Tragschichten, wegen
Lockerungen in den Randzonen, um das Maß der
Auflockerung zurückzuschneiden, mind. jedoch um 15 cm.

Anschließend sind die aufgelockerten Randzonen der
ungebundenen Tragschichten am Anschluss an den vorh. Asphalt (Bauenden) nachzuverdichten.
Menge: 50,000 m

*Hinweis: Hinweistext Deckensanierung K2:*
Die vorh. Asphaltdecke der K2 wird bis zur Tragschicht abgefräst. Anschließend werden Binder- bzw. Deckschicht neu aufgebracht.

**01.05.0020 Bit. Asphaltmaterial Deckschicht aufnehmen, D 5,0 - 7,0 cm**
Bituminös gebundenes Asphaltdeckschichtmaterial (Asphaltbeton) aufnehmen, von 5,0 bis 8,0 cm dick.

Material nach Wahl des AN <= 8,0 cm dick ausbauen, aufnehmen, laden und umgehend zu einer für das aufgenommene Material zugelassene Entsorgungs- bzw. Verwertungsanlage abfahren.

Beim Einsatz einer Straßenfräse ist ggf. in mehreren Durchgängen zu fräsen.
Ein mehrmaliges Anfahren der Fräse ist daher mit einzurechnen.

Material ggfs. auf der Baustelle vorschriftsgemäß zwischenlagern. Damit verbundener Mehraufwand wird nicht gesondert vergütet. Die Entsorgungskosten werden über gesonderte Positionen vergütet.

Aufnahmebreite:  mind. 3,50 (in seitl. Zufahrten)
  max.  9 - 10,00 m (Regenbreite)

Aufnahmelänge der Teilbereiche: > 10,00 m - 2.100 m

Aufnahme des Materials in Flächen der Fahrbahn.
Abgerechnet wird nach Flächenaufmaß.

Die Mehrkosten durch Einbauten im Fahrbahnbereich (Schachtabdeckungen, Straßenabläufe und Schieberkappen) sowie in den Trompeten der Seitenstiche und Rundungen sind in den EP einzurechnen.

Bereich: Vorhandene Fahrbahn der K2
Menge: 21000,000 m²

**01.05.0030 Feldzufahrten abbrechen**
Feldzufahrten, bestehend aus einer ungebundenen Oberfläche aus Bodenmaterial, Oberboden, Schotter, Ziegel, Bauschutt aufnehmen und entsorgen.

Boden nach EBV= BM-F0*
DepV: Deponieklasse DK 0°
AVV. 17 05 04

Anzahl der Feldzufahrten: 11 Stück

Asphaltbefestigung in Feldzufahrten mit den Abmessungen: Breite ca. 3,0 - 5,00m.
Menge: 100,000 m2

**01.05.0040 Asphaltmaterial entsorgen**
Asphaltbefestigung aus Fahrbahnen und Fahrbahnnebenflächen beim Aufbruch und/ oder Fräsen in bereitgestellten LKW verladen, abfahren und beim Entsorger abladen sowie entsorgen.

Der Aufwand für das elektronische Begleitscheinverfahren und den Transporteur ist einzurechnen. Wartezeiten beim Entsorger werden nicht gesondert vergütet. Das elektronische Begleitscheinverfahren ist durch den AN durchzuführen.

Abfall-Erzeugerin ist der AG. Die Schadstoffanalyse ist in den Einheitspreis mit einzurechnen.

Einstufung des Asphaltes gem. Bodengutachten (Schichtenverzeichnis).

Ausbauasphalt der Verwertungsklasse A gem. RuVa-StB.
PAK < 10 mg/kg.
AVV-Abfall-Schlüssel: 17 03 02 (ohne 17 03 01)

Abgerechnet wird nach vom AG anerkannten Wiegekarten
Menge: 4100,000 to

**01.05.0050 Geländer abbauen / abfahren**
Stahlgeländer abbauen, abfahren und zur freien Verwendung des AN abfahren. Rückbau einschl. der Pfosten, allem Zubehör (Kopf-, Distanz-, Endstücke u. dergl.).
Befestigt in Fundamenten aus Beton/Stahleton, einschl. Rückbau und Entsorgung der Fundamente.

Höhe des Geländers: ca. 1,20 m

Ausführung in einzelnen, nicht zusammenhängenden Teilabschnitten.
Menge: 10,000 m

**01.05.0060 Reinigung der Grabendurchlässe**
Hochdruckreinigung der Grabendurchlässe und Aufnahme des Räumgutes sowie Entsorgung des unbelasteten Räumgutes für Grabendurchlässe (DN <= 800 mm).
Verschmutzung bis 50 %.

Diese Arbeiten sind vor den Rückbauarbeiten an den Durchlässen durchzuführen.
Menge: 3,000 St

**01.05.0070 Beton/- Stahlbetonrohr DN 800 rechtwinklig schneiden**
Vorhandenes Beton-/ Stahlbetonrohr innerhalb der Baugrube 1x rechtwinklig schneiden. Ausführung ausschließlich mit Nassschneidegerät.

Beton-/ Stahlbetonrohr DN 800 mit Fuß.
Wanddicke bis 150 mm.
Menge: 3,000 St

**01.05.0080 Vorhandene Kanäle aufnehmen, DN 800**
Vorhandene wasserführende Querdurchlässe einschl. der Formteile vollständig aufnehmen, laden und zur freien Verwendung des AN abfahren und entsorgen.

Alle sich ergebenden Arbeitserschwernisse, die durch den vorhandenen Kanal auftreten, sind einzukalkulieren. Die aufzunehmenden Altkanäle liegen in der neu zu erstellenden Baugrube bzw. grenzen unmittelbar an diese an.

Rohrmaterial: Beton-/ Stahlbetonrohre
Rohrdurchmesser: DN 800 mm

Die Entsorgung der anfallenden Stoffe ist in dieser Position mit einzurechnen und wird nicht gesondert vergütet.
Menge: 10,000 m

**01.05.0090 Böschungspflaster aus Natursteinen herstellen**
Böschungspflaster aus frostbeständigen Sandsteinen  (Abmessungen 30/20/15 cm) auf min. 20 cm dicker Betonsohle C 20/25 DIN EN 206-1 herstellen. Die Fugen mit Mörtel MG  (Fugenglattstrich) bis OK Stein herstellen.
Menge: 20,000 m2

#### Abschnitt 01.06 Erd- und Aushubarbeiten neuer Radweg

**01.06.0010 Querschlag in Handschachtung herstellen**
Querschlag in Handschachtung herstellen, zur Auffindung von Ver- u. Entsorgungsleitungen und zur Probeentnahme für die Deklarationsanalyse.
Homogenbereiche H1 bis H6 gem. beiliegendem Bodengutachten
Breite: 1,00 m; Länge 1,00 m; Tiefe: bis 1,50 m
Den Graben ausheben, Boden seitlich lagern (getrennt nach Bodenschichten).
Nach Auffinden der Leitungen den Graben gemäß ursprünglicher Bodenschichtung verfüllen. Seitlich lagernden
Schichtenweise wieder einbauen und verdichten.

Ca. 15 Querschläge.
Menge: 15,000 Stck

**01.06.0020 Deklarationsanalyse Bodenaushub gem. Ersatzbaustoffverordnung**
Die Deklarartionsanalyse des ausgebauten/ zwischengelagerten Bodens gem. "Ersatzbaustoffverodnung" (Stand: 01.08.2023, Analytik gemäß Anlage 1, Tabelle 3 Spalte 6 und Bestimmung des pH-Werts) wird seitens des AN durch ein unabhängiges Prüflabor veranlasst.

Der Aufwand und die erforderlichen Maßnahmen für das Entsorgungsnachweisverfahren (einschließlich aller Gebühren, Beschaffung und Bearbeitung der Formulare etc.)  sind einzurechnen.
Menge: 5,000 St

**01.06.0030 Oberboden mit Grasnarbe lösen und zwischenlagern**
Oberboden (Verbreiterung, Feldzufahren und Bankett) inkl. der Grasnarbe (in Anlehnung an Bodenklasse 1 gem. veraltete DIN 18300) i.M. 30 cm dick, in Einzelflächen, abtragen, laden, transportieren und in Mieten gemäß ZTVE-StB 09 zwischenlagern.

Homogenbereich H1 gem. beiliegendem Bodengutachten.

Der Boden kann auf der derzeitgen Ausweichbucht an der Station 1+750 - 1+900 zwischengelagert werden.

Die Lagerflächen sind durch den AN zu besorgen, sofern die zur Verfügung gestellte Lagerfläche nicht ausreicht. Etwaiges Umsetzen der Mieten geht zu Lasten des AN und wird nicht gesondert vergütet.
Nicht mehr benötigter Oberboden ist gemäß gesonderter Position abzufahren.
Abgerechnet wird nach Abtragsprofilen.

Der maximale Förderweg beträgt ca. 2.100 m.
Menge: 1000,000 m3

**01.06.0040 Oberboden/ Grasnarbe aufnehmen und abfahren, bis Z 1.2**
Wie vor, jedoch Oberboden einschl. Vegetationsdecke (Grasnarbe) in vorhandener Dicke i. M. rd. 30 cm abtragen, aufladen, in den Eigentum des AN übernehmen und zur freien Verwendung abfahren.

Zuordnungsklasse bis einschl. Z 1.2 gem. LAGA-Verordnung
DepV: Deponieklasse DK 0°
AVV: 17 05 04

Homogenbereich H1 gem. beiliegendem Bodengutachten.
Menge: 1900,000 m3

**01.06.0050 Erdarbeiten bis Höhe Erdplanum, Boden entsorgen bis Z1.2**
Anstehenden Boden unter der Grasnarbe/Oberbodenschicht bis auf Höhe des Erdplanums abtragen, aufladen, in den Eigentum des AN übernehmen und zur freien Verwendung abfahren.

Mittlere Tiefe ca. 10 - 30 cm.
Zuordnungsklasse bis einschl. Z 1.2 gem. LAGA-Verordnung

Homogenbereich H2-H6 gem. Bodengutachten.
Menge: 800,000 m3

**01.06.0060 Mischboden Schotter/Boden aufnehmen und abfahren, bis Z 1.2**
Mischboden aus Boden und Schotter bzw. Abbruchmaterial in der Radwegtrasse bis zum Erdplanum aufnehmen, aufladen und entsorgen.

In Ausbaustärken ca. 10 - 30 cm.

Einschließlich Aufbruch von verfestigten Schichten mittels maschinellen Meißeleinsatz.

Homogenbereich H1-H5 gem. Bodengutachten.
Einstufung LAGA <= Z1.2.
Menge: 700,000 m3

**01.06.0070 Planumsdrianage herstellen, Radwegtrasse**
Offene Wasserhaltung der Straßenentwässerung während der Bauzeit komplett durchführen. Es ist sicherzustellen, dass das Planum von Grund- und Schichtwasser jederzeit freigehalten wird.

Ein Fluten der Baugrube ist nicht zulässig. Die zur Förderung und Ableitung des Wassers erforderlichen Pumpen, Rohrleitungen und Verbindungen sowie die Aufrechterhaltung der Vorflut und sämtliche Zulagen für den ununterbrochenen Pumpbetrieb werden nicht besonders vergütet.

Abgerechnet wird die  Länge des Planums in den Tiefpunkten.

Drainage DN 100:
Grabentiefe bis 0,30 m,
Sohlenbreite bis 0,30 m.

Filterummantelung dem anstehenden Boden angepasst.
Inkl. aller Materialien, wie Drainage, Schläuche, Pumpe, Stromerzeuger, etc..

Das anfallende Wasser ist den Pumpensümpfen durch eine Drainage DN 100 im Graben 30 x 30 cm unterhalb des Planums - einschließlich Verfüllung mit Filtermaterial (Betonkies 8/16 od. 8/32 mm) - zuzuleiten.
Erdarbeiten in dem Homogenbereich H2 - H6 und Bodenabfuhr bis einschl. BM-F2 sind eingeschlossen.

Größe, Abstand und Tiefe der Pumpensümpfe nach Wahl des AN.

Pumpenleistung nach Wahl des AN.
Dränleitung alle 100 m fachgerecht mit einem Betonpropfen verschließen und einen neuen Pumpensumpf anlegen.
Menge: 2100,000 m

**01.06.0080 Erdarbeiten in Handschachtung**
Erdarbeiten in Handschachtung im Bereich von Hindernissen.
Hindernisse: z.B. Einbauten, Durchlässe, etc.

Abrechnungsbreite: Hindernisbreite zuzüglich
beiderseits 50 cm.
Abrechnungshöhe: von 50 cm Oberkante Hindernis bis zur
Ausschachtungssohle ;
Abrechnungslänge: Hindernislänge;

Aushubmaterial laden und entsorgen.

Homogenbereich H1-H5 gem. Bodengutachten.
Einstufung LAGA <= Z1.2.Bodenaushub
Menge: 25,000 m³

**01.06.0090 Mauerwerk/ unbewehrten Beton abbrechen**
Mauerwerk/ unbewehrten Beton unter Gelände abbrechen.
Material laden und entsorgen.
Abgerechnet wird nach örtlichem Aufmaß als Zulage zum
Bodenaushub.
Die Entsorgung der anfallenden Stoffe ist in die Position
einzurechnen und wird nicht gesondert vergütet.
Menge: 10,000 m3

**01.06.0100 Beton/ Stahlbeton abbrechen**
Beton/ Stahlbeton unter Gelände abbrechen.
Material laden und entsorgen.
Abgerechnet wird nach örtlichem Aufmaß als Zulage zum
Bodenaushub.
Die Entsorgung der anfallenden Stoffe ist in die Position
einzurechnen und wird nicht gesondert vergütet.
Menge: 10,000 m3

**01.06.0110 Kabel/Leerrohre von Hand freilegen, 90-135°**
In Baugruben angetroffene Kabel, Leerrohre und Kabelformsteine von Hand freilegen, unterfahren und während der Bauarbeiten nach den Kabelschutzbestimmungen sichern.

Bei Verfüllung fachgerecht unter Anleitung des Kabeleigentümers in einem Sandbett wieder verlegen. Leitung mit 10 cm Sand und querliegenden Ziegelsteinen/ Kabelabdecksteinen abdecken.

Alle sich ergebenden Arbeitserschwernisse durch die Kabelquerung  sind in diese Position einzurechnen und werden nicht zusätzlich vergütet.

Kabelpakete (bis 500 x 500 mm) werden nur als einfache Leitung abgerechnet.

Für rechtwinklige Kreuzungen und Kreuzungen zwischen 90 Grad und 135 Grad (quer).
Die Versorgungsleitungen sind in Betrieb!
Menge: 10,000 St

**01.06.0120 Angetroffene Leitungen aufhängen und sichern, 90-135°**
In Baugruben angetroffene Leitungen von Hand freilegen, unterfahren und während der Bauzeit so aufhängen und sichern, dass sie sich nicht verschieben können.

Die Isolierung der Rohre darf dabei nicht beschädigt werden. Aus diesem Grund müssen geeignete Zwischenlagen zwischen Rohr und Aufhängung verwendet werden.

Die Leitungen sind gegen Temperatureinwirkung zu schützen. Bei der Verfüllung der Baugrube unter ständiger Verdichtung ist die Leitung von Hand unter Anleitung des Eigentümers so zu unterstampfen, dass sie sich nicht mehr setzen kann.

Die Leitung ist grundsätzlich mit Sand zu ummanteln.

Leitung bis DN 400.
Für rechtwinklige Kreuzungen und Kreuzungen zwischen 90 Grad und 135 Grad (quer).
Menge: 10,000 St

**01.06.0130 Kabel/Leerrohre von Hand freilegen, längs**
In Baugruben angetroffene Kabel, Leerrohre und Kabelformsteine von Hand freilegen, unterfahren und während der Bauarbeiten nach den Kabelschutzbestimmungen sichern.

Bei Verfüllung fachgerecht unter Anleitung des Kabeleigentümers in einem Sandbett wieder verlegen. Leitung mit 10 cm Sand und querliegenden Ziegelsteinen/ Kabelabdecksteinen abdecken.

Alle sich ergebenden Arbeitserschwernisse durch die Kabelquerung  sind in diese Position einzurechnen und werden nicht zusätzlich vergütet.

Kabelpakete (bis 500 x 500 mm) werden nur als einfache Leitung abgerechnet.

Für rechtwinklige Kreuzungen und Kreuzungen zwischen 90 Grad und 135 Grad (quer).
Die Versorgungsleitungen sind in Betrieb!
Menge: 150,000 m

**01.06.0140 Angetroffene Leitungen aufhängen und sichern, längs**
In Baugruben angetroffene Leitungen von Hand freilegen, unterfahren und während der Bauzeit so aufhängen und sichern, dass sie sich nicht verschieben können.

Die Isolierung der Rohre darf dabei nicht beschädigt werden. Aus diesem Grund müssen geeignete Zwischenlagen zwischen Rohr und Aufhängung verwendet werden.

Die Leitungen sind gegen Temperatureinwirkung zu schützen. Bei der Verfüllung der Baugrube unter ständiger Verdichtung ist die Leitung von Hand unter Anleitung des Eigentümers so zu unterstampfen, dass sie sich nicht mehr setzen kann.

Die Leitung ist grundsätzlich mit Sand zu ummanteln.

Leitung bis DN 400.
Für rechtwinklige Kreuzungen und Kreuzungen zwischen 90 Grad und 135 Grad (quer).
Menge: 150,000 m

**01.06.0150 Beton zur Sicherung und Baugrubenverfüllung**
Beton für die Sicherung von Leitungen und Bauwerken sowie zur Baugrubenverfüllung nach Anweisung der Bauleitung und EVU einbauen und verdichten einschließlich der erforderlichen Erdarbeiten.
Beton C16/20, XC2 in kleineren Teilmengen.
Die erforderliche Schalung ist im EP einzurechnen.
Menge: 10,000 m3

**01.06.0160 Erdplanum nach ZTVE-StB herstellen, Radweg**
Erdplanum nach ZTVE-StB herstellen und verdichten.
Das fertige Erdplanum darf vor Aufbringen der Frostschutzschicht nicht befahren werden. Die Wiederherstellung des Planums geht zu Lasten des AN.
Die Ebenflächigkeit darf nicht +/- 3 cm von der Sollhöhe abweichen.
Das Planum muss vor Aufbringen der Frostschutzschicht vom AG abgenommen werden.

Geforderter Tragfähigkeitswert EV 2 min. 45 MN/m2.

Einbaubereich: neuer Radweg
Menge: 6250,000 m2

**01.06.0170 Geotextil GRK 3 liefern und einbauen**
Geosynthetischen Straßenbauvließstoff der Robustheitsklasse GRK 3 als Trenn- und Filtervließstoff liefern und fachgerecht gemäß der Herstellerverlegeanleitung einbauen.

Die folgenden Parameter sind einzuhalten:
Rohstoff: Polypropylen
Verfestigungsart: mechanisch
Masse pro Flächeneinheit: ≥ 150 g/m²
Stempeldurchdrückkraft: ≥ 1.500 N
Verformung bei Stempeldurchdrückkraft: ≥ 27 mm

Der Einbau erfolgt als Trennschicht zwischen Erdplanum und Frostschutzschicht mit einer Überlappung von >= 5 cm.

Einbaubereich: neuer Radweg
Menge: 6250,000 m2

**01.06.0180 Bindemittel liefern und verteilen**
Bindemittel liefern und staubarm auf vorprofilierten Untergrund ausstreuen.

Art = Weissfeinkalk DIN 1060.
Bindemittelmenge 20 bis 25 kg/m2
Einbaustärke bis 30 cm

Abgerechnet wird nach Wiegeschein oder Frachtbrief.
Menge: 150,000 to

*Hinweis: Hinweistext Bodenverbesserung*
Die Bodenverbesserungsmaßnahmen dürfen ausschließlich von erfahrenen und qualifizierten Fachunternehmen durchgeführt werden. Entsprechende Referenzen sind bei einer Auftragsvergabe einzureichen.

Die Einarbeitung in den anstehenden Boden darf ausschließlich mit Mischfräsen erfolgen.

**01.06.0190 Bodenverbesserung mit Bindemittel, Straßenfläche**
Boden nach Verteilen des Bindemittels gleichmäßig durchmischen und verdichten. mit geeigneten Maschinen und Geräten staubarm in den Boden einmischen.

Die Anzahl der Mischdurchgänge und Mischtiefe ist so zu wählen, dass eine homogene Mischung des Boden-Kalks-Gemisches entsteht. Bei mehrlagigem Einbau muss eine Verzahnung der einzelnen Lagen durch die Mischtiefe sichergestellt werden.

Einbaubreite bis 3,50 m.
Es ist von einem lagenweisen Einbau in 30 cm Stärke auszugehen.

Bereich: Straßenflächen
Menge: 6250,000 m2

**01.06.0200 Boden liefern und einbauen, Gelände**
Boden liefern, profilgerecht und lagen- weise einbauen und verdichten.
Boden:  sandig, verdichtungsfähig, nicht frostempfindlich
Bodengruppe: SE, SW
Zuordnungswert gem. TR LAGA Boden 2004: Bis einschl. Z 1.2
Proctordichte: 98 %
Einbau in Lagen bis 50 cm.
Geforderter Tragfähigkeitswert: Ev 2 => 45 MN/m2
Die Massenermittlung erfolgt nach Auftragsprofilen.

Boden zur Anfüllung des Geländes, in Teilbereichen.
Menge: 100,000 m3

**01.06.0210 Oberboden andecken**
Oberboden andecken, bis zu 30 cm,
Boden aus Mieten laden, innerhalb der Baustrecke transportieren und gemäß DIN 18300 andecken.

Nach Mutterbodenauftrag sind die Flächen von Steinen zu befreien und zu ebenen. Die Steine sind fachgerecht zu entsorgen.

Einbau auf ebener Fläche und auf Böschungen mit einer Neigung von 1:1,5 - 1:3. Die Ausrundung der Böschungen wird über separate Positionen vergütet.
Menge: 3500,000 m2

**01.06.0220 Böschungen Straßenseitengraben, Neigung ca. 1:1,5 - 1:3**
Böschungen/ Straßenseitengräben mit einer Neigung von ca. 1:1,5 - 1:3  herstellen.
Böschungsober- und Unterkanten ausrunden.
Tiefe bis 0,30 m.
Menge: 3500,000 m2

**01.06.0230 Rasenansaat herstellen, Bankett und Trennstreifen**
Rasenansaat mit RSM herstellen. Saatgut ohne Entmischung ausbringen und einarbeiten.

Fläche = Bankett & Trennstreifen.
Saatgutmenge 15 g/m2.
Regelsaatgutmischung (RSM) 7.1.1 Landschaftsrasen -
Standard ohne Kräuter.
Menge: 4000,000 m²

**01.06.0240 Rasenansaat herstellen, Böschungen**
Rasenansaat wie zuvor herstellen, jedoch:

Fläche = Böschungen.
Menge: 3000,000 m²

**01.06.0250 Wurzelsperre liefern und einbauen**
Wurzelsperre liefern und in Teilmengen vertikal zum Schutz des Oberbaus einfräsen/ einbauen. Die Sperren sind unmittelbar hinter der Einfassung nach Angabe der BÜ anzuordnenden und ca. 65 cm tief in den Boden mit 30 cm Überlappung einzubauen. Erforderliche Erdarbeiten sind Bestandteil der Position.
Material: Polypropylen-Regenerat, wurzel- und verwitterungsfest
Dicke ca. 3 mm

Ausführung in einzelnen, nicht zusammenhängenden Teilbereichen.

Abgerechnet wird nach laufender Länge eingebauter Wurzelsperre inkl. aller Erd- und Nebenarbeiten.
Menge: 500,000 m

#### Abschnitt 01.07 Radwegneubau

**01.07.0010 Schottertragschicht HKS 0/45 herstellen Radweg, 15 cm**
Schottertragschicht im Bereich des neuen Radweges herstellen, lagenweise einbauen und verdichten

Gebrochenes Natursteingemisch HKS 0/45.
Verformungsmodul EV2 auf der Oberfläche min. 100 MN/m2.
Verdichtungsgrad DPr = mind. 100%
Einbaudicke 15 cm.
Menge: 1300,000 m3

**01.07.0020 Frostschutzschicht HKS 0/45 herstellen Radweg, 15 cm**
Frostschutzschicht im Bereich des neuen Radweges herstellen, lagenweise einbauen und verdichten

Gebrochenes Natursteingemisch HKS 0/45.
Verformungsmodul EV2 auf der Oberfläche min. 100 MN/m2.
Verdichtungsgrad DPr = mind. 100%
Einbaudicke 15 cm.
Menge: 1300,000 m3

**01.07.0030 Herstellen des Schotterplanums**
Herstellen des Schotterplanums nach ZTVE-StB neuester Fassung, im Bereich der neuen Radwegtrasse.

Für sämtliche Verkehrsflächen gilt, dass mit dem weiteren Aufbau erst dann begonnen werden darf, wenn auf dem Planum folgender Verformungsmodul nachgewiesen wird:

EV2 >= 45 MN/m².

Handeinbau wird nicht gesondert vergütet und ist im EP mit einzurechnen.
Menge: 6300,000 m2

**01.07.0040 Nachverdichtung mittels Glattmantelwalze**
Nachverdichtung der grobkörnigen Auffüllungen in Höhe des Aushubplanums mittels einer Glattmantelwalze mit einem Arbeitsgewicht von ≥ 10 t.

In einzelnen unabhängigen Arbeitsschritten.
Menge: 1000,000 m2

**01.07.0050 Wassergebundene Decke aus Dolomitsand**
Wassergebundene Decke aus Dolomitsand, 4 cm dick, in einer Breite ~3,0 m herstellen. Material profilgerecht einbauen und ggf. in Untergrund eindrücken.
Verzahnung durch Rütteln und Nachverdichten herstellen.
Verdichtungsziel EV2 >=100 MN/m²
Abrechnung nach Flächenaufmaß.
Körnung: 0-8 mm

Bereich: Aufstellbereiche Bänke und Müllbehälter Radweg
Menge: 50,000 m2

**01.07.0060 Frostschutzschicht für Ausbesserung und Stabilisierung**
Frostschutzschicht für Ausbesserungen, Zufahrten, sowie zur Stabilisierung im Radweg (bei Nichterreichen der notwendigen EV2- Werte) bis zu 25 cm gemäß ZTV SoB - StB Ausgabe 2004 / Fassung 2007 liefern und einbauen.

Abrechnung erfolgt nach Einbauprofilen.
Aus gebrochenen Mineralstoffen (RC-Materialien sind ausgeschlossen) in unterschiedlichen Breiten herstellen, einschließlich Lieferung des Materials und Verdichtung des profilgerecht herzustellenden Planums. Eine gesonderte Vergütung für das Erstellen des Planums erfolgt nicht.

Körnung 0/45 mm,
Schichtdicke bis 25 cm, je nach örtlichen Verhältnissen

Verdichtungsgrad DPr = mind. 100%
Verformungsmodul EV2 auf der Oberfläche min. 100 MN/m2.
lagenweise und höhengerecht einbauen und verdichten.

Abrechnung erfolgt nach Einbauprofilen.
Der Soll - Ist- Nachweis der einbauten Materialien ist vom AN kostenlos zu erbringen. Abrechnungsgewicht 2,25 t/m³
Menge: 225,000 to

**01.07.0070 Asphalttragschicht aus AC 22 T N herstellen, 8 cm, Radweg**
Asphalttragschicht aus AC 22 T N herstellen, einbauen und verdichten.
Einbaudicke:  8,0 cm
Bitumenbindemittel:  50/70
Einbaubreite:  2,50 m
(als einmalige Einbaubahn auszubilden - ohne Mittelnaht)

In Bereichen ohne Randeinfassung sind die seitlichen Asphaltkanten/ - Böschungen mit einer Neigung von 2:1 anzulegen und zu verdichten.

Die Mitverwendung von Asphaltgranulat (Ausbauasphalt) ist bis zu 25 M% zulässig.

Der Einbau der Deckschicht ist profilgerecht mittels Straßenfertiger und einer beidseitigen Fertigerleiteinrichtung vorzunehmen. Handeinbau wird nicht gesondert vergütet und ist im EP mit einzurechnen.

Inklusive der Erschwernis infolge von Einbauten,
Schächten, Straßenabläufen, Hydranten, Schieberkappen, Zwickelflächen, etc.
Abrechnung nach Flächenaufmaß mit Soll-Ist-Vergleich
Menge: 5400,000 m2

**01.07.0080 Ansprühen der Asphalttragschicht, von 250g/m² - 300g/m², Radweg**
Vorhandene Unterlage/ Tragschicht für den Einbau der Deckschicht vorbereiten, in Fahrbahnen u. Fahrbahnnebenflächen, Radwegen, Zwickeln u. Streifen.
Einschließlich vorheriger Reinigung der verschmutzten Unterlage.
Anfallendes Kehrgut aufladen und zur freien Verwendung des AN abfahren/ entsorgen. Die Entsorgung wird nicht gesondert vergütet und ist in diese Position mit einzukalkulieren.

Polymermodifizierte Bitumenemulsion C40B5-S von 250g/m² bis 300g/m² liefern und gleichmäßig aufsprühen.
Menge: 5400,000 m2

**01.07.0090 Asphaltdeckschicht aus AC 5 D N herstellen, 2,5 cm, Radweg**
Asphaltdeckschicht aus AC 5 D N herstellen, einbauen und verdichten.
Einbaudicke:  2,5 cm
Bitumenbindemittel:  70/100
Einbaubreite:  2,50 m
(als einmalige Einbaubahn auszubilden - ohne Mittelnaht)

In Bereichen ohne Randeinfassung sind die seitlichen Asphaltkanten/ - Böschungen mit einer Neigung von 2:1 anzulegen und zu verdichten.

Die Mitverwendung von Asphaltgranulat (Ausbauasphalt) ist nicht zulässig.

Der Einbau der Deckschicht ist profilgerecht mittels Straßenfertiger und einer beidseitigen Fertigerleiteinrichtung vorzunehmen. Handeinbau wird nicht gesondert vergütet und ist im EP mit einzurechnen.

Inklusive der Erschwernis infolge von Einbauten,
Schächten, Straßenabläufen, Hydranten, Schieberkappen, Zwickelflächen, etc.
Abrechnung nach Flächenaufmaß mit Soll-Ist-Vergleich
Menge: 5400,000 m2

**01.07.0100 Abstumpfungsmaßnahme durchführen, Radweg**
Abstumpfungsmaßnahme zur Erhöhung der Anfangsgriffigkeit durch gleichmäßiges Aufbringen und Einwalzen von Abstreukörnung durchführen.
Nicht gebundene Abstreukörnung aufnehmen und gemäß Beschreibung entsorgen.
Abstreukörnung = Lieferkörnung 1/3
Abstreumenge = 1 kg/m2
Maschinell aufstreuen

Bereich: Radweg
Menge: 5400,000 m2

**01.07.0110 Seitenfläche mit Heißbitumen anspritzen (Radweg)**
Abgeböschte Seitenfläche/ Ränder der gesamten Asphaltbefestigung mit Bindemittel (nur Heißbitumen, ca. 4,0 kg/m2) nach dem Merkblatt für Randausbildung an Verkehrsflächen (M-SNAR-98) zur seitlichen Abdichtung anspritzen oder anstreichen.
Alle Fahrbahnränder behandeln.

Das Aufbringen des Bindemittels muss jeweils so rechtzeitig erfolgen, dass die Ränder noch frei von Verschmutzungen sind.

Bindemittel: ca. 4,0 kg/m2 Heißbitumen n. Wahl des AN.
Dicke der senkrechten Asphalt-Konstruktion : 10 cm
Bereich: Radweg
Menge: 4200,000 m

**01.07.0120 Straßenkappen aller Art regulieren**
Straßenkappen aller Art einschl. der Trageplatte im
Zuge der Oberflächen- bzw. Straßenwiederherstellung
jeweils auf die erforderliche Höhe setzen
(Straßenkappe und Trageplatte werden wenn erforderlich bauseits geliefert).
Der Arbeitsraum ist bis  bzw. UK Asphaltdeckschicht mit Beton zu verfüllen und zu verdichten.
Einschließlich Ausschachtung und Verfüllung für die Erneuerung der Armaturengestänge, Hydranten u. a.,
einschl. der Sandlieferung und Entsorgung des verdrängten  Bodens gemäß Beschreibung.
Einschl. aller Nebenarbeiten und Materiallieferung
Menge: 10,000 St

**01.07.0130 Bankette herstellen, an Radweg**
Bankettmaterial aus gebrochenem Naturgestein 0/32 liefern, profilgerecht einbauen und verdichten. Zur Befestigung von Banketten, nach Ausbauquerschnitt mit entsprechendem Gefälle, Bankett tiefer gegenüber den Fahrbahnflächen.

Einbaubreiten i. M. 0,50 m;
Einbaustärke i.M. 0,30 m.
Abschnittslänge: ca. 2.100 m
Ev2 min. 70 MPa.

Die Abrechnung erfolgt über Flächenaufmaß x mittlere Stärke.

Bankett einseitig (südl.) des Radweges.
Menge: 525,000 m³

**01.07.0140 Winkelstützwandelement, Beton, 55/40/99 cm liefern und einbauen**
Winkelstützwand aus Stahlbetonfertigteilen, Betonqualität C30/37, XC4, XD1,XF2 liefern und aufstellen.

Abmessungen Winkelstützwandelement:
Höhe:  55 cm
Breite:  40 cm
Länge:  99 cm

Winkelstützwand auf einer 30 cm starken Frostschutzschicht und einem 15 cm starken Betonfundament aus C 16/20, fachgerecht versetzen, einschl. der Rückenstütze.
Einschließlich Erdarbeiten, Planum und Unterbau. Inkl. aller Materialien (Winkelelement, Beton, etc), Passschnitten, etc.

Die Winkelstützwände werden über Querdurchlässen und zur Abfangung von zu erstellenden Böschungen verbaut.
Menge: 200,000 m

**01.07.0150 Aufbringen einer Bitumenschweißbahn**
Die Fugen der Winkelstützwände an der zu verfüllenden Seite mittels Bitumenschweißbahn fachgerecht abdichten. Einschließlich aller Nebenleistungen.
Breite der Bitumenschweißbahn:  ca. 0,5 m
Länge der Fuge:  unterschiedlich
Menge: 100,000 m

**01.07.0160 Schottertrag- Frostschutzschicht HKS 0/45 herstellen, Feldzufahrt**
Frostschutzschicht im Bereich der Feldzufahrten herstellen, lagenweise einbauen und verdichten

Gebrochenes Natursteingemisch HKS 0/45.
Verformungsmodul EV2 auf der Oberfläche min. 100 MN/m2.
Verdichtungsgrad DPr = mind. 100%
Einbaudicke 30 cm.
Menge: 30,000 m3

**01.07.0170 Asphalttragdeckschicht AC 16 TD herstellen, Feldzufahrt**
Asphalttragdeckschicht AC 16 TD (Dicke 10 cm) einbauen und verdichten.
Einbau mit Fertiger sowie Handeinbau in mehreren Feldzufahrten
Unterlage vorher einbaugerecht vorbereiten.
Mischgut aus gebrochenen Mineralstoffen.
Bindemittel = Bitumen 70/100
Material Diabas
Gewicht min. 250 kg/m²

Der Mehraufwand auf Grund von Kleinstflächen und sehr beengten Raumverhältnissen ist einzurechnen.
Abrechnung nach Fläche mit Soll-Ist-Vergleich.

Insgesamt 6 Zufahrten, Ausführung in einzelnen, nicht zusammenhängenden Teilbereichen.
Menge: 100,000 m²

#### Abschnitt 01.08 Asphaltarbeiten K2

**01.08.0010 Ansprühen der Asphalttragschicht, von 250g/m² - 300g/m², K2**
Vorhandene Unterlage für den Einbau von bitum. Schichten vorbereiten, in Fahrbahnen u. Fahrbahnnebenflächen, Radwegen, Zwickeln u. Streifen.
Einschließlich vorheriger Reinigung der verschmutzten Unterlage.
Anfallendes Kehrgut aufladen und zur freien Verwendung des AN abfahren/ entsorgen. Die Entsorgung wird nicht gesondert vergütet und ist in diese Position mit einzukalkulieren.

Polymermodifizierte Bitumenemulsion C40B5-S von 250g/m² bis 300g/m² liefern und gleichmäßig aufsprühen.
Menge: 15000,000 m2

**01.08.0020 Asphaltbinderschicht aus AC 16 B S herstellen, Fahrbahn K2**
Asphaltbinderschicht aus AC 16 B S herstellen, einbauen und verdichten.
Einbaudicke:  i. M. 6,0 cm
Bitumenbindemittel:  25/55-55
Einbaubreite:  7,00 m
(als einmalige Einbaubahn auszubilden - ohne Mittelnaht)

Einbau in Flächen der Fahrbahn ohne Randeinfassung. In den Flächen des Einbaus ohne Randeinfassung sind die seitlichen Asphaltkanten/ - Böschungen mit einer Neigung von 2:1 anzulegen und zu verdichten.

Die Mitverwendung von Asphaltgranulat (Ausbauasphalt) ist bis zu 25 M% zulässig.

Der Einbau der Deckschicht ist profilgerecht mittels Straßenfertiger und einer beidseitigen Fertigerleiteinrichtung vorzunehmen. Handeinbau wird nicht gesondert vergütet und ist im EP mit einzurechnen.

Abrechnung nach Flächenaufmaß mit Soll-Ist-Vergleich
Menge: 15000,000 m2

**01.08.0030 Ansprühen der Asphaltbinderschicht, von 250g/m² - 300g/m², K2**
Vorhandene Asphaltbinderschicht für den Einbau von Asphaltdeckschicht vorbereiten, in Fahrbahnen u. Fahrbahnnebenflächen, Radwegen, Zwickeln u. Streifen.
Einschließlich vorheriger Reinigung der verschmutzten Unterlage.
Anfallendes Kehrgut laden und fachgerecht entsorgen. Die Entsorgung wird nicht gesondert vergütet und ist in diese Position mit einzukalkulieren.
Polymermodifizierte Bitumenemulsion C40B5-S von 250g/m² bis 300g/m² liefern und gleichmäßig aufsprühen.
Menge: 15000,000 m2

**01.08.0040 Asphaltdeckschicht aus AC 8 D S herstellen, 4,0 cm, Fahrbahn K2**
Asphaltdeckschicht aus AC 8 D S herstellen, einbauen und verdichten.
Einbaudicke:  4,0 cm
Bitumenbindemittel:  25/55-55
Einbaubreite:  7,00 m
(als einmalige Einbaubahn auszubilden - ohne Mittelnaht)

Einbau in Flächen der Fahrbahn ohne Randeinfassung. In den Flächen des Einbaus ohne Randeinfassung sind die seitlichen Asphaltkanten/ - Böschungen mit einer Neigung von 2:1 anzulegen und zu verdichten.

Die Mitverwendung von Asphaltgranulat (Ausbauasphalt) ist nicht zulässig.

Der Einbau der Deckschicht ist profilgerecht mittels Straßenfertiger und einer beidseitigen Fertigerleiteinrichtung vorzunehmen. Handeinbau wird nicht gesondert vergütet und ist im EP mit einzurechnen.

Abrechnung nach Flächenaufmaß mit Soll-Ist-Vergleich
Menge: 15000,000 m2

**01.08.0050 Abstumpfungsmaßnahme durchführen, K2**
Abstumpfungsmaßnahme zur Erhöhung der Anfangsgriffigkeit durch gleichmäßiges Aufbringen und Einwalzen von Abstreukörnung durchführen.
Nicht gebundene Abstreukörnung aufnehmen und gemäß Beschreibung entsorgen.
Abstreukörnung = Lieferkörnung 1/3
Abstreumenge = 1 kg/m2
Maschinell aufstreuen
Menge: 15000,000 m2

**01.08.0060 Seitenfläche anspritzen (K2)**
Seitenfläche der gesamten Asphaltbefestigung mit Bindemittel nach dem Merkblatt für Randausbildung an Verkehrsflächen (M-SNAR-98) anspritzen oder anstreichen.
Alle Fahrbahnränder behandeln.
Bindemittel: ca. 4,0 kg/m2 Heißbitumen n. Wahl des AN.
Dicke der Asphalt-Konstruktion : rd. 20 cm (inkl. der vorh. Tragschicht).

Bereich: Seitenfläche neue Fahrbahn der K2
Menge: 4200,000 m

**01.08.0070 Bankette herstellen, an Fahrbahn K2**
Bankettmaterial aus gebrochenem Naturgestein 0/32 liefern, profilgerecht einbauen und verdichten. Zur Befestigung von Banketten, nach Ausbauquerschnitt mit entsprechendem Gefälle, Bankett tiefer gegenüber den Fahrbahnflächen.

Einbaubreiten: i. M. 0,50 m;
Einbaustärke i.M. 0,40 - 50 cm.
Abschnittslänge: ca. 2.100 m
Ev2 min. 70 MPa.

Die Abrechnung erfolgt über Flächenaufmaß x mittlere Stärke.

Bankett einseitig (nördl.) der Hauptfahrbahn in der Straße.
Menge: 550,000 m³

#### Abschnitt 01.09 Beschilderung

**01.09.0010 Leitpfosten aufnehmen und entsorgen**
Vorhandene Leitpfosten aufnehmen, inkl. Erdspieß oder Fundament aus Beton/ Stahlbeton aufbrechen. Das Aufbruchgut inkl. Leitpfosten aufladen und zur freien Verwendung des AN abfahren/ entsorgen

Den entstehenden Hohlraum mit Boden füllen.

Einschließlich aller erforderlichen Materialien, Erd- und Nebenarbeiten.
Pfostenabstand ca 45 - 50 m.
Menge: 90,000 St

**01.09.0020 Verkehrsschild aufnehmen und zwischenlagern**
Verkehrsschild fachgerecht demontierten, reinigen und zum Wiedereinbau im Baustellenbereich zwischenlagern. Das Fundament einschließlich Fundamentkorb vorsichtig vom Rundmasten freistemmen und zur freien Verwendung des AN abfahren.

Verkehrsschild bestehend aus:
Rundmast aus Stahl/Edelstahl,
bis zu drei angebrachten Verkehrszeichen,
Höhe OK Schild über Gelände ca. 2,00 - 2,50m.

Alle Stahlelemente sind mit Klemmverbindungen und Schrauben miteinander verbunden.

Durch das Aufnehmen entstandene Gruben mit geeignetem Boden verfüllen und verdichten. Boden liefert AN.
Fundamentgröße bis ca. 0,50 x 0,50 x 0,50 m.

Alle für die fachgerechte Demontage erforderlichen Hebe- und Montagewerkzeuge einschließlich Anfahrt, Abfahrt, Vorhaltung, etc. sind für das Angebot mit einzurechnen.

Einschließlich der Erdarbeiten in Homogenbereich H2 - H6.
Menge: 14,000 St

**01.09.0030 Hinweisschild Gas aufnehmen und zwischenlagern**
Aufnahme wie zuvor, jedoch:

Hinweisschild Gasleitung. Hinweisschild aufnehmen und gem. den Vorgaben des Eigentümers lagern.

Höhe OK Schild über Gelände ca. 1,00 - 1,50 m.
Menge: 4,000 St

**01.09.0040 Leitpfosten abholen und einbauen**
Leitpfosten nach Anweisung des AG einbauen.
Die Leitpfosten lagern auf dem Bauhof des Kreises Unna und sind in der Florianstraße 5, 59425 Unna abzuholen.
Erdspieß ca. 40 cm einschlagen. (In der Bodenklasse 3-5). Leitpfosten auf dem Erdspieß anbringen.
Leipfostenabstand von Leitpfosten zu Leitpfosten ca. 50 m, im Kurvenlauf 25 m.
Menge: 100,000 Stck

**01.09.0050 Rohrpfosten, Durchmesser 60 mm, liefern und in Boden mit Fundament auf stellen**
Rohrpfosten mit Abdeckkappe für Verkehrsschild in Boden liefern und aufstellen einschl. anfallenden Aushubarbeiten. Stahlteile
feuerverzinkt. Umgebende Fläche entsprechend dem früheren Zustand herstellen.
Pfostenlänge = über 2500 mm bis 3000 mm.
Rohr = Stahl 60,3/2,0 mm.

Schilderfundament für Pfostendurchmesser 60 mm. Das Hülsenrohr im Fundament ist mit zwei rostfreien Feststellschrauben auszurüsten. Einschließlich der erforderlichen Erdarbeiten in Boden der Klasse 3-5 ausführen.

Sämtlicher Aushub im Homogenbereich H2 - H6. Aushub aufladen und zur freien Verwendung des AN abfahren/ entsorgen
Menge: 17,000 Stck

**01.09.0060 Herausnehmbarer Absperrpfosten versetzen**
Herausnehmbarer Absperrpfosten versetzen, einschl. Liefern aller Materialien
Pfosten: 70/70 mm mit Bodenhülse und Abdeckplatte feuerverzinkter Stahl, rot- weiß bechichtet,
Pfostenlänge: 900 mm über Befestigung.
Betonfundament: 20/20/30cm, Beton C 20/25,

Oberflächebefestigung: Trennstreifen/ Bankett

Boden: Homogenbereich H2 - H6. Einschließlich fachgerechter Wiederherstellung der Verkehrs- fläche entsprechend dem vorhandenen Zustand. Abfuhr des überschüssigen Bodens zur freien Verwendung des AN. Vor dem Versetzen der Bodenhülse ist zuerst eine 10 cm dicke Sauberkeitsschicht aus Kiessand einzubauen und der Beton nur um die Bodenhülse einzubauen.
Menge: 17,000 St

**01.09.0070 Verkehrsschilder liefern und einbauen, VZ 240 Geh- und Radweg**
Verkehrsschilder liefern und betriebsfertig am Rohrpfosten anbringen. Der Rohrpfosten wird über eine separate Position abgerechnet.

Hier: "Gemeinsamer Geh- und Radweg", VZ 240
Menge: 8,000 St

**01.09.0080 Verkehrsschilder liefern und einbauen, VZ 274-70 Tempo 70**
Verkehrsschilder liefern und betriebsfertig am Rohrpfosten anbringen. Der Rohrpfosten wird über eine separate Position abgerechnet.

Hier: Radweg, VZ 274-70 "Zulässige Höchstgeschwindigkeit 70 km/h".
Menge: 8,000 St

**01.09.0090 Verkehrsschilder liefern und einbauen, VZ 205 Vorfahrt gewähren**
Verkehrsschilder liefern und betriebsfertig am Rohrpfosten anbringen. Der Rohrpfosten wird über eine separate Position abgerechnet.

Hier: VZ 205 "Vorfahrt gewähren".
Menge: 7,000 St

**01.09.0100 Verkehrsschilder liefern und einbauen, VZ 306 Vorfahrtsstraße**
Verkehrsschilder liefern und betriebsfertig am Rohrpfosten anbringen. Der Rohrpfosten wird über eine separate Position abgerechnet.

Hier: VZ 306 "Vorfahrtsstraße".
Menge: 2,000 St

**01.09.0110 Verkehrsschilder liefern und einbauen, VZ 142 Wildwechsel**
Verkehrsschilder liefern und betriebsfertig am Rohrpfosten anbringen. Der Rohrpfosten wird über eine separate Position abgerechnet.

Hier: VZ 142 "Wildwechsel".
Menge: 2,000 St

**01.09.0120 Verkehrsschilder aufnehmen und anbringen, Straßennamen**
Im Baustellenbereich lagernde Verkehrsschilder aufnehmen, transportieren und betriebsfertig am Rohrpfosten anbringen. Der Rohrpfosten wird über eine separate Position abgerechnet.

Hier: VZ 437 "Straßennamensschild".
Menge: 4,000 St

**01.09.0130 Verkehrsschilder lagernd, aufnehmen und anbringen**
Im Baustellenbereich lagernde Verkehrsschilder aufnehmen, transportieren und betriebsfertig am Rohrpfosten anbringen. Der Rohrpfosten wird über eine separate Position abgerechnet.
Menge: 12,000 St

**01.09.0140 Schutzplankenkonstruktion herstellen**
Einseitige gerammte Stahlschutzeinrichtung für den Einsatz bei schmalem Bankett liefern.

Korrosionsgeschützt ausgeführte Bauteilen nach RAL-RG 620.

Pfostenabstand von 2,0 m und die an die Pfosten (Länge 1,9 m) angebrachten 4 m langen Holme, die durch 4 m lange Verstärkungsprofile versteift sind. Der Überlappstoß von A-Holm und Verstärkungsprofil erfolgt durch die gleiche Schraubenverbindung.

Konstruktion: Einfache Schutzplanke Plus
Aufhaltestufe(n): N2
Wirkungsbereich(e): W4
Anprallheftigkeitsstufen: A
Systemhöhe: 0.75 m
Systembreite: 0.18 m
Leistungsklassen: N2-W4-A
Pfosten rammen.

Erforderliche Erdarbeiten ausführen, die die Pfosten umgebende Fläche wiederherstellen, überschüssigen Boden flächenhaft verteilen. Abgerechnet wird die Länge zwischen den Pfostenachsen.
Menge: 600,000 m

**01.09.0150 Absturzsicherung, BAST, Gel 3 liefern und einbauen**
Rohrgeländer gem. Anforderungen an Stahlgeländer des Bund/Länder-Fachausschuss Brücken- u. Ingenieurbau bzw. Bundesanstalt für Straßenwesen liefern und als Absturzsicherung an Grabendurchlässen verbauen. .

Holm- Geländer Gel 3, Stahl feuerverzinkt, mit metallischen Streben
Geländerhöhe über Oberkante Rollschicht: 1,10 m.
Länge: 2x ca.1,50 m (Länge des Handlaufs).

Es sind Verbindungsmittel nach DIN 267, T.10 zu verwenden.
Material: St 37-2, feuerverzinkt ohne Deckbeschichtung
Profil: 60,3 x 2,9 mm

Geländer liefern, betriebsfertig montieren und auf dem Betonfundament aufsetzen/verschrauben/ bzw. in das Betonfundament einsetzen. Einschl. Nebenarbeiten, Zubehör, Kleinteile und Befestigungsmaterial. Die Herstellung des Betonfundamentes wird über eine separate Position vergütet.

Einbau in einzelnen, nicht zusammenhängenden Teilbereichen.

Ca. 6 Geländer.
Menge: 60,000 m

**01.09.0160 Sitzbank liefern und aufstellen**
Sitzbank mit Rückenlehne, bestehend aus zwei rechteckigen Stahlhohlkörpern ohne Armlehne, einschließlich Befestigungsmöglichkeiten für eine aus mehreren Stahlrohrprofilen hergestellte Sitzauflage und Rückenlehne, die an sichelartigen Aufhängungen mit dem hinteren Rohr der Sitzauflage verbunden ist, liefern.

- Gestell aus Stahl S235, feuerverzinkt,
- Bankauflage und Rückenlehne aus Stahl S235, feuerverzinkt, Pulverbeschichtung in RAL-Farben7016 (antharzitgrau).
- mit Flanschausführung zum Aufschrauben auf das Betonfundament.

Abmessungen:
Breite: 1585 (1500) mm
Gesamttiefe: 522 mm
Sitzhöhe: 437 mm
Gesamthöhe: 840 mm

Bank liefern, betriebsfertig montieren und auf dem Betonfundament aufsetzen/verschrauben/ bzw. in das Betonfundament einsetzen. Einschl. Nebenarbeiten, Zubehör, Kleinteile und Befestigungsmaterial. Die Herstellung des Betonfundamentes wird über eine separate Position vergütet.

Hersteller/ Leitprodukt:
Fa. ABES S. à r. l.
Material: Parkbank 109-2

gewähltes Fabrikat:

'.............................................................................'

Bei nicht erfolgtem Eintrag im obigen Feld kommt das Leitprodukt zum Einsatz!
Menge: 2,000 St

**01.09.0170 Fahrrad-Anlehnbügel liefern u. aufstellen**
Fahrrad-Anlehnbügel liefern und nach Angabe des AG und nach Herstellervorgabe in Betonfundamente C20/25, 30x30x50 cm einbauen.

Anlehnbügel zum Einbetonieren.
Stahl S235, feuerverzinkt,
· ohne Querholm
· Rechteckprofil 50 x 20 mm auf Gehrung geschnitten.
· Höhe über Grund: 860 mm.
· Gesamthöhe: 1.160 mm.
· Breite: 820 mm.
· Gewicht: 6,5 kg

Anlehnbügel liefern, betriebsfertig montieren und auf dem Betonfundament aufsetzen/verschrauben/ bzw. in das Betonfundament einsetzen. Einschl. Nebenarbeiten, Zubehör, Kleinteile und Befestigungsmaterial. Die Herstellung des Betonfundamentes wird über eine separate Position vergütet.

Hersteller/ Leitprodukt:
Fa. ABES S. à r. l.
Modell: Typ 453

'.............................................................................'

Bei nicht erfolgtem Eintrag im obigen Feld kommt das Leitprodukt zum Einsatz!
Menge: 4,000 St

**01.09.0180 Abfallbehälter liefern und aufstellen**
Abfallbehälter liefern und aufstellen.
Volumen: 60 Liter,
Behälter: Aluminium,
Ständer: feuerverzinkt,
Grundform rechteckig, zum Einbetonieren

Abfallbehälter liefern, betriebsfertig montieren und auf dem Betonfundament aufsetzen/verschrauben/ bzw. in das Betonfundament einsetzen. Einschl. Nebenarbeiten, Zubehör, Kleinteile und Befestigungsmaterial. Die Herstellung des Betonfundamentes wird über eine separate Position vergütet.

Hersteller/ Leitprodukt:
Hersteller: Fa. Hahne & Lückel GmbH
Modell: Athen, mit Abdeckung,

'.............................................................................'

Bei nicht erfolgtem Eintrag im obigen Feld kommt das Leitprodukt zum Einsatz!
Menge: 2,000 St

**01.09.0190 Betonfundamente C20/25 herstellen**
Betonfundamente für Bänke, Anlehnbügel, Müllbehälter, Rohrgeländer, etc. herstellen.

Betongüte: C20/25
Abmessungen: bis 30x30x50 cm

Erforderliche Erdarbeiten ausführen, die die Fundamente umgebende Fläche wiederherstellen, überschüssigen Boden flächenhaft verteilen.
Menge: 36,000 St

#### Abschnitt 01.10 Markierungsarbeiten K2

**01.10.0010 Straßenfläche kehren und waschen, K2**
Straßenfläche mit einer selbstaufnehmenden geeigneten Kehrmaschine kehren und waschen.
Kehrgut in Eigentum des AN übernehmen und von der Baustelle entfernen.
Straßenfläche = neue Asphaltoberfläche (Decke).
Kehren und waschen unmittelbar vor der Ausführung der Markierungsarbeiten.
Die Feuchtigkeit des Waschvorgangs muss abtrocknen können.

Ausführung nach Herstellung der Deckschicht und vor Aufbringen der Markierung.
Menge: 15000,000 m2

**01.10.0020 Vormarkierung herstellen, gesamte Länge, K2**
Vormarkierung herstellen.
Abgerechnet wird nach durchgehender Länge der Vormarkierung über die gesamte Breite der Asphaltdecke.
Menge: 2100,000 m

**01.10.0030 Längsmarkierung herstellen, Dickschicht Typ II, K2**
Längsmarkierung Typ II maschinell herstellen. Losen Schmutz von zu markierender Flächen entfernen.

Abgerechnet wird der markierte Strich
Strich mit Vormarkierung.
Strichbreite = 0,12 m.
Randmarkierung durchgehend.
Markierungsstoffart = Heissplastikmasse
Schichtdicke => 2,00 mm
Verkehrsklasse P 6.
Maschineller Einsteu der Reflexperlen
Menge > 300g/m²
Markierung auf neuer abgesplitteter Asphaltdecke.
Reinigungs- und Trocknungsarbeiten von Hand zur Erstellung der Markierung sind einzurechnen.
Erforderliche Verkehrssicherungsmaßnahmen durchführen.

Bereich: Fahrbahnbegrenzung K2
Menge: 4200,000 m

**01.10.0040 Längsmarkierung herstellen, S 4/8, K2**
Markierung wie zuvor, jedoch:
Längsmarkierung Typ II als nicht durchgehende Markierung auf Asphaltbeton.
S 4 / 8= Strichlänge / Unterbrechung,
Schichtdicke: 3 mm,
Strichbreite: 12 cm

Hier: Leitlinie
Menge: 2100,000 m

**01.10.0050 Breitstrich 1,5m / 1,5m herstellen**
Leistung wie vor, jedoch Breitstrich 1,5/ 1,5 m herstellen.
Breite 25 cm.

Bereich: Seitl. Zufahrten - Unterbrechung der Längsmarkierung/Fahrbahnabgrenzung.
Menge: 60,000 m

#### Abschnitt 01.11 Markierung Radweg

**01.11.0010 Straßenfläche kehren und waschen, Radweg**
Straßenfläche mit einer selbstaufnehmenden geeigneten Kehrmaschine kehren und waschen.
Kehrgut in Eigentum des AN übernehmen und von der Baustelle entfernen.
Straßenfläche = neue Asphaltoberfläche (Decke).
Kehren und waschen unmittelbar vor der Ausführung der Markierungsarbeiten.
Die Feuchtigkeit des Waschvorgangs muss abtrocknen können.

Ausführung nach Herstellung der Deckschicht und vor Aufbringen der Markierung.
Menge: 5250,000 m2

**01.11.0020 Vormarkierung herstellen, gesamte Länge, Radweg**
Vormarkierung herstellen.
Abgerechnet wird nach durchgehender Länge der Vormarkierung über die gesamte Breite der Asphaltdecke..
Menge: 2100,000 m

**01.11.0030 Längsmarkierung herstellen, Dickschicht Typ II, Radweg**
Längsmarkierung Typ II maschinell herstellen. Losen Schmutz von zu markierender Flächen entfernen.

Abgerechnet wird der markierte Strich
Strich mit Vormarkierung.
Strichbreite = 0,12 m.
Randmarkierung durchgehend.
Markierungsstoffart = Kaltplastik
Schichtdicke => 2,00 mm
Verkehrsklasse P 6.
Maschineller Einsteu der Reflexperlen
Menge > 300g/m²
Markierung auf neuer abgesplitteter Asphaltdecke.
Reinigungs- und Trocknungsarbeiten von Hand zur Erstellung der Markierung sind einzurechnen.
Erforderliche Verkehrssicherungsmaßnahmen durchführen.

Bereich: Radweg
Menge: 4200,000 m

**01.11.0040 Quermarkierung, 0,25er in Knotenpunkten**
Quermarkierung Typ II herstellen.

Strichbreite = 0,25 m.
Verhältnis Strich/ Lücke 0,5/ 0,2.
Verkehrsklasse P 6.
Maschineller Einsteu der Reflexperlen
Menge > 300g/m²

Markierung auf neuer abgesplitteter Asphaltdecke.
Reinigungs- und Trocknungsarbeiten von Hand zur Erstellung der Markierung sind einzurechnen.
Menge: 50,000 m

**01.11.0050 Flächenmarkierung rot**
Vollflächige Beschichtung aus 2-Komponenten-Masse im
vorgemischten Zustand herstellen.
Farbe : Rot (ähnlich RAL 3020 - Verkehrsrot)
Schichtdicke 1,5 bis 2,5mm
Unterlage : Asphaltbefestigung
Menge: 60,000 m2

**01.11.0060 Piktogramm Radfahrer herstellen, 1,30 * 1,30 m**
Sonstige Markierungszeichen Typ II nach Unterlagen des AG herstellen. Losen Schmutz von zu markierender Fläche entfernen.
Markierungszeichen= Piktogramm Radfahrer
Länge 1,30 m, Breite 1,30 m (zum Teil überhöht) Strich mit Vormarkierung als Erstmarkierung.
Markierungsstoffart = Heißplastikmasse
Schichtdicke =>2,00mm, Verkehrsklasse P 7
Maschineller Einstreu der Reflexperlen, Menge >300g/m²
Markierung auf frischem Asphaltbeton (abgesplittet).

Reinigungs- und Trocknungsarbeiten von Hand zur Erstellung
der Markierung sind einzurechnen.
Menge: 8,000 St

#### Abschnitt 01.12 Vegetationstechnische Arbeiten

**01.12.0010 Wiesenfläche mähen**
Bewachsene Fläche mähen, Schnittgut laden, abfahren und entsorgen. Grünstreifen neben der Straße, Breite 1 m bis 10 m, Bewuchs: Rasen- und Krautfläche bis 1,0 m Wuchshöhe

Bereich: Pflanzbereiche für 22 Stck großkronige Laubbäume und Saumstreifen
Menge: 300,000 m2

**01.12.0020 Grasnarbe abziehen und entsorgen**
Zwischenbegrünung/Voranbau/Wiesenflächen in Grünstreifen und Flächen, mit krautigem Aufwuchs, mähen, abräumen, Grasnarbe, durchwurzelte Schicht in einer Stärke von 5 cm abziehen. Anfallendes Material geht in das Eigentum des AN über und ist fachgerecht zu entsorgen.

Bereich: Pflanzbereiche für 22 Stck großkronige Laubbäume und Saumstreifen
Menge: 300,000 m2

**01.12.0030 Vegetationsflächen lockern Tiefe 20 cm**
Vegetationsflächen lockern, einmal fräsen, Tiefe 20 cm, Bodenverbesserungsmittel und Dünger sowie Krautschicht (sofern nicht beräumt) einarbeiten,

Boden: Homogenbereich H2-H6 gem. Bodengutachten,

Steine ab 5 cm Durchmesser, Fremdkörper und schwer verrottbare Pflanzenteile ablesen. Anfallende Stoffe sammeln, laden und nach Stoffen getrennt ordnungsgemäß und mit Nachweis weiter verwerten oder entsorgen.

Bereich: Pflanzbereiche für 22 Stck großkronige Laubbäume und Saumstreifen
Menge: 300,000 m2

**01.12.0040 Feinplanum Pflanzflächen**
Feinplanum für Pflanzfläche herstellen, zulässige Abweichung von der Ebenheit 5 cm, Anschlüsse an Kanten, Wege- und Platzbeläge 3 cm tiefer,
Steine von mehr als 5 cm Durchmesser und schwer verrottbare Pflanzenteile ablesen, anfallende Stoffe fördern, transportieren und nach Stoffen getrennt ordnungsgemäß weiterverwerten.
Menge: 210,000 m2

**01.12.0050 Pfl.-Grube ausheb 150 cm x 150 cm**
Pflanzgrube ausheben, für Hochstämme StU 20-25 cm, 150 cm x 150 cm, Tiefe 100 cm, Rasennarbe im Pflanzbereich abschälen, laden und abfahren (s. gesonderte Position).

Boden ausheben, laden und zur freien Verwendung des AN abfahren. Sohle 20 cm tief lockern.

Homogenbereich H2-H6 gem. Bodengutachten.
Zuordnungsklasse bis einschl. Z 1.2 gem. LAGA-Verordnung
Menge: 22,000 St

**01.12.0060 Pfl-Grube füllen 150 cm x 150 cm**
Pflanzgrube verfüllen für Hochstämme StU 20-25 cm:,
- im oberen Teil (Schichtdicke 40 cm) mit Gemisch aus
20%  Oberboden (sandig)
30 % Kompost
20 % Rheinsand 0-2 mm
20 % Lava 2-8 mm
10 % Bims 2-5 mm
2 kg/m3 Depot-Volldünger (Triabon o.glw.)
- im mittlerem Teil (Schichtdicke 10 cm) mit Gemisch aus
35%  Unterboden (sandig)
40 % Rheinsand 0-2 mm
25 % Lava 2-8 mm
2 kg/m3 Bodenverbesserungsmittel (Agrosil o.glw.)
- im unteren Teil (Schichtdicke 50 cm) mit bauseits gelagertem Unterboden. Überschüssigen Boden laden und abfahren. Breite der Pflanzgrube 150 x 150 cm, Substrat und Unterboden sind miteinander zu verzahnen. Einschl. liefern aller Stoffe.
Menge: 22,000 St

**01.12.0070 Hochstamm pflanzen**
Hochstamm, Stammumfang 18-20 cm, mit Container oder Ballen in vorbereitete Pflanzfläche pflanzen. Lieferung wird gesondert vergütet, Erstellen und Verfüllen der Pflanzgrube wird gesondert vergütet.
Menge: 22,000 St

**01.12.0080 Pflanzenverankerung herstellen Dreibock**
Pflanzenverankerung herstellen für Hochstamm StU. 18 - 20 cm, mit Pfahl-Dreibock mit Rahmen aus Halbrundhölzern, Pfahl weißgeschält, Pfahllänge 300 cm, Zopfdicke 10/12 cm. Baumbindungen aus Polyester-Gewebegurtband 33 mm mit  Polyester-Gewebeschlauch 38 mm im Stammbereich je Pfahl liefern und anbringen. Einschl. liefern aller Materialien.
Menge: 22,000 St

**01.12.0090 Stammschutzanstrich liefern und auftragen**
Stammschutzanstrich als thermischer Rindenschutz liefern und an Stamm der Hochstämme (Hochstämme StU 14/6 bis 18/20 cm) bis zum Kronenansatz auftragen. Grobe Säuberung des Baumstammes vor Anstrich.
Voranstrich = 150ml/m2
Stammschutzfarbe = 850g/m2
Menge: 22,000 St

**01.12.0100 Wildverbissschutzmanschette liefern und umlegen**
Schutzvorrichtung gegen Verbiß- und Fegeschäden an Gehölzen (Hochstämme) herstellen, einteilige Kunsstoff-Klapp-Manschette, Höhe der Schutzvorrichtung 75 cm. Schutzvorrichtung bündig mit Bodenoberfläche herstellen und verankern.
Menge: 22,000 St

#### Abschnitt 01.13 Pflanzenlieferung

**01.13.0010 Quercus robur**
Quercus robur
H. 3xv. mDb. StU18-20 cm liefern und einschlagen.
Menge: 22,000 St

**01.13.0020 Saumstreifen Regiosaatgut**
Anlage eines artenreichen Saumstreifens.

Material: zertifiziertes Regiosaatgut der entsprechenden Herkunftsregion (NRW)

Einbau gemäß den geltenden Vorgaben. Die Mischung muss überwiegend aus mehrjährigen, gebietsheimischen Wildpflanzen bestehen und für extensive Saum- und Blühflächen geeignet sein. Neophyten sowie nicht-regionales Saatgut sind ausgeschlossen.

Mit dem Angebot sind Herkunftsnachweis/Regio-Zertifikat sowie Art- und Mengenliste vorzulegen. Die Einsaat erfolgt auf vorbereitetem Boden im geeigneten Zeitraum (Frühjahr/Herbst) gemäß Herstellerangaben.
Menge: 210,000 m2

#### Abschnitt 01.14 Fertigstellungspflege

**01.14.0010 Behandlung gegen Eichensplintkäfer**
Eichen-Hochstämme zweimalig behandeln gem. Anwendungsbeschreibung gegen den Eichensplintkäfer mit Fastac Forst o.glw. Abrechnung je Stück und zweimaliger Anwendung.
Menge: 22,000 St

**01.14.0020 Hochstamm in Rasenfläche pflegen, 4 Gänge**
Hochstamm in Rasenfläche pflegen, Pfähle und Bindungen nachbessern, zu enge Bindungen lockern. Ersetzen fehlender Pfähle (Vandalismus) wird gesondert vergütet, fehlende Bindungen sind kostenneutral auszutauschen. Stamm- und Stockausschläge sind zu beseitigen. Abgestorbene Gehölzteile entfernen. Anfallende Stoffe sammeln, laden und nach Stoffen getrennt ordnungsgemäß und mit Nachweis weiter verwerten oder entsorgen.
4 Pflegegänge = EP
Menge: 22,000 St

**01.14.0030 Mähen Flächen aus Regiosaatgut, 4 Schnitte**
Mähen von Flächen aus Regiosaatgut, Wuchshöhe der Wiese je nach Entwicklung 20 bis 80 cm, Schnitthöhe 8 cm, Schnittfolge in Abstimmung mit dem AG, Schnittgut aufnehmen, laden und entsorgen, Schnitt mit Mulchmäher wird nicht zugelassen,  Schnittgut auf der Fläche aufnehmen und zur freien Verwendung abfahren. Abfall und Steine größer 5 cm entfernen und ordnungsgemäß weiterverwerten bzw. mit Nachweis entsorgen.
4 Schnitt = EP
Menge: 210,000 m2

**01.14.0040 Hochstämme wässern 80 l/St, 10 Gänge**
Wässern der Einzelgehölze, Wassermenge je Arbeitsgang/Stck. 80 l. Gehölz = Hochstamm, Wasser ist durch AN zu stellen.
10  Arbeitsgänge = EP
Menge: 22,000 St

**01.14.0050 Pflanzflächen wässern 20 l/m2, 10 Gänge**
Wässern der Pflanzflächen. Wassermenge je Arbeitsgang/m2 20l. Wasser ist durch AN zu stellen.
10 Arbeitsgänge = EP
Menge: 210,000 m2

#### Abschnitt 01.15 Entwicklungspflege

**01.15.0010 Behandlung gegen Eichensplintkäfer**
Eichen-Hochstämme zweimalig behandeln gem. Anwendungsbeschreibung gegen den Eichensplintkäfer mit Fastac Forst o.glw. Abrechnung je Stück und zweimaliger Anwendung pro Vegetationsperiode
Menge: 22,000 St

**01.15.0020 Hochstamm in Rasenfläche pflegen, 8 Gänge**
Hochstamm in Rasenfläche pflegen, Pfähle und Bindungen nachbessern, zu enge Bindungen lockern. Ersetzen fehlender Pfähle (Vandalismus) wird gesondert vergütet, fehlende Bindungen sind kostenneutral auszutauschen. Stamm- und Stockausschläge sind zu beseitigen. Abgestorbene Gehölzteile entfernen. Anfallende Stoffe sammeln, laden und nach Stoffen getrennt ordnungsgemäß und mit Nachweis weiter verwerten oder entsorgen. Baumscheibe aus Rindenmulch mit Gießrand jäten und nachbessern.
8 Durchgänge = EP
Menge: 22,000 St

**01.15.0030 Düngung der Bodendeckerfläche, 2 Gang**
Düngung der Bodendeckerfläche mit organischen NP-Dünger frei von wasserlöslichen Stickstoffdüngern und schwermetallhaltigem Haut- und Ledermehl, Nährstoffgehalt 7:4:1 mit Spurennährstoffen gleichmäßig verteilen und in die Oberfläche einarbeiten, 100 g/m2
Zeitpunkt der Ausführung: April/Mai.
2 Durchgänge = EP
Menge: 210,000 m2

**01.15.0040 Hochstämme wässern 80 l/St, 20 Gänge**
Wässern der Einzelgehölze, Wassermenge je Arbeitsgang/Stck. 80 l. Gehölz = Hochstamm, Wasser ist durch AN zu stellen.
10  Arbeitsgang je Vegetationsperiode = 20 Durchgänge = EP
Menge: 22,000 St

**01.15.0050 Pflanzflächen wässern 20 l/m2, 20 Gänge**
Wässern der Pflanzflächen. Wassermenge je Arbeitsgang/m2 20l.  Bodendecker (5 Stück/m2) und leichte Sträucher (Pflanzraster 1 x 1 Meter). Wasser ist durch AN zu stellen.
10  Arbeitsgang je Vegetationsperiode = 20 Durchgänge = EP
Menge: 210,000 m2

**01.15.0060 Pflanzverankerungen zurückbauen**
Pflanzverankerungen (Dreibock) und Verbissschutzmanschette am Ende des 3. Pflegejahres zurückbauen. Sämtliche Materialien aufnehmen, laden und entsorgen.
Menge: 22,000 St

#### Abschnitt 01.16 Dokumentation und Prüfungen

**01.16.0010 Plattendruckversuche Erdplanum, statisch**
Plattendruckversuche gem. der ZTV E-StB an den erforderlichen Stellen - lt. Angabe der Bauleitung durchführen.
Einschl. Gestellung und Vorhaltung der Geräte sowie aller Hilfskräfte.
Verdichtungsforderungen:
Rohplanum  EV2 =  45 MPa
Verhältniswert der Verformungsmodule
  EV2/EV1 < 2,2

Werden die angegebenen Forderungen nicht erreicht, sind auf Kosten des AN weitere Verdichtungsarbeiten auszuführen. Die dann erforderlichen Plattendruckversuche gehen zu Lasten des AN.

Die Druckversuche dürfen nur von einem anerkannten Bodengutachter ausgeführt und untersucht werden.

Bei dieser Position handelt es sich um statische Plattendruckversuche, außerhalb der Eigenüberwachung, durch den AN.

Die Plattendruckversuche sind nur auf Anweisung durch den AG durchzuführen.
Die Protokolle sind dem AG als Original auszuhändigen.
Menge: 21,000 St

**01.16.0020 Plattendruckversuche Schotterplanum, statisch**
Plattendruckversuche gem. der ZTV E-StB an den erforderlichen Stellen - lt. Angabe der Bauleitung durchführen.
Einschl. Gestellung und Vorhaltung der Geräte sowie aller Hilfskräfte.
Verdichtungsforderungen:
Frostschutzschicht  EV2 =  120 MPa
Mineralgemisch  EV2 =  150 MPa
Verhältniswert der Verformungsmodule
  EV2/EV1 < 2,2

Werden die angegebenen Forderungen nicht erreicht, sind auf Kosten des AN weitere Verdichtungsarbeiten auszuführen. Die dann erforderlichen Plattendruckversuche gehen zu Lasten des AN.

Die Druckversuche dürfen nur von einem anerkannten Bodengutachter ausgeführt und untersucht werden.

Bei dieser Position handelt es sich um statische Plattendruckversuche, außerhalb der Eigenüberwachung, durch den AN.

Die Plattendruckversuche sind nur auf Anweisung durch den AG durchzuführen.
Die Protokolle sind dem AG als Original auszuhändigen.
Menge: 21,000 St

**01.16.0030 Probennahme des bitumin. Oberbaues**
Proben nach DIN 1996, Teil 2 für Kontrollprüfungen nach Weisung des AG entnehmen.

Liefern der Behälter (Blecheimmer mit Deckel) und des Verpackungsmaterials werden nicht gesondert vergütet.

Die Proben sind dem AG versandfertig verpackt zu übergeben.

Es werden nur die Probenahmen für die Kontrollprüfungen des AG (Teilprobe für die Prüfstelle und Teilprobe als Rückstellprobe des AG) vergütet. 2 Teilproben werden dabei als 1 Stück Probe abgerechnet.

Die Entnahme der Teilproben für den AN bzw. für das
Mischwerk wird nicht gesondert berechnet, sie ist
Nebenleistung.

   -  Entnahme von nicht eingebautem Mischgut.
   -  min. 2x15 kg Mischgut je Probe.
   -  Material für bituminöse Tragschichten.
   -  Probenbehälter = Eimer aus Stahlblech mit Deckel
Menge: 5,000 St.

**01.16.0040 Elektronisches Aufmaß / Abrechnung Neue Oberfläche**
Aufmaß und Abrechnung mittels EDM-Gerät aller Oberflächen nach Fertigstellung der Bauleistungen;
Aufmaß durch ein anerkanntes Vermessungsbüro.
Aufzumessen sind:
- alle öffentliche, sichtbare befestigte und unbefestigte  Verkehrsflächen;
- angrenzende und bearbeitete Privatflächen;
- jeweils getrennt nach Material und LV-Positionen;
- Grünflächen, Bäume, Entwässerungseinrichtungen, Möblierung, Beleuchtung, Ver- und Entsorgungseinrichtungen, Beschilderung

Alle während der Bauzeit zu tätigenden Aufmaße bleiben hiervon unbenommen.

Der Zeitpunkt der gemeinsamen Vermessung ist rechtzeitig mit dem AG abzustimmen.

Das Aufmaß ist vom AG und AN anzuerkennen.

Mittels der Aufnahmedaten ist im CAD-Verfahren der Abrechnungsplan (M. 1:250, Detailpunkte M 1:100) zu erstellen.

Mittels der Aufnahmedaten ist die Flächen- und Strecken- Ermittlung gemäß den Positionen des LV vorzunehmen.

Die so ermittelten Daten sind in die Massenermittlung zu übernehmen. Angleichungsbereiche, Fugen, Schnittkanten usw. an allen Oberflächenbefestigungen werden mit normalem Aufmaß erfasst.

Diese Angaben sind jedoch unter Angabe der Einzellängen in die Abrechnungspläne einzutragen.

Die gemessenen UTM / ETRS89 Koordinaten sind fachgerecht aufzunehmen.

Nach Abschluss der Messungen sind die Daten (DXF-Format) dem AG auf einem Datenträger zu übergeben. Einschließlich aller Nebenarbeiten und der benötigten Materialien. Der externe Datenträger wird nach einer gesonderten Position vergütet.
Menge: 1,000 psch

**01.16.0050 Digitale Bestandspläne zur Erstellung des Straßenkatasters**
Der zu erstellende digitale Bestandsplan muss folgende Anforderungen enthalten:

Für das GI-System der Straßendatenbank der Stadt Selm werden die Daten im Shape-Format benötigt. Bezugssystem ETRS89, Zone 32N EPSG-Code 25832.

Die Objekte werden in Abschnitten gemäß des aktuellen Knoten-Kanten-Models der Stadt Selm aufgeteilt. Das aktuelle Knoten-Kanten-Modell muss von der Stadt Selm angefordert werden. Die wichtigsten Attribute sind:

ID Flaeche:  FlächenID
_FC&:  GIS-Code für Daas Objekt
Flächenart:  Langschriftliche Bezeichnung
ID_Befestigungsart:  Oberflächenbefestigung
Befestigungsart:  Langschriftliche Bezeichnung
Belastungsklasse:  Belastungsklasse nach RStO 12
S_AB:  ID des Straßenabschnittes
Bemerkung:  Bemerkung, freier Text

Als Zulage zur Position "Elektronisches Aufmaß / Abrechnung Neue Oberfläche".
Menge: 1,000 Psch

**01.16.0060 Bestands- und Abrechnungszeichnung (Straße)**
Die Bestands- und Abrechnungsunterlagen sind in Absprache mit dem AG herzustellen und zur Abnahme (gem. VOB/B § 12) dem AG zu übergeben. Das Einmessen der Lage- und Höhendaten ist von einem Vermessungsbüro durchzuführen.

Grundsätzlich sind folgende Punkte in einem Lageplan nach UTM ETRS 89 zu dokumentieren:

Kanalschächte, Hausanschlussleitungen und Anschlussleitungen der Straßen- abläufe mit Stationierung sowie Straßenabläufe (die Einmessung der Schächte erfolgt vom Schachtmittelpunkt aus).

Schieberkappen und weitere Bestandteile der Versorgungsinfrastruktur mit Angabe der NHN-Höhen.

Straßenhöhen (je 1x Höhenpunkt in der Straßenachse sowie beidseitig an der jeweiligen Asphaltkante) im Längsabstand von je 25 m.

Die gemessenen Daten sind in UTM ETRS 89 und NHN-Höhen sind in Listenform in den Abrechnungszeichnungen aufzuführen bzw. auf gesonderten Blättern abzugeben.

Die Planunterlagen sind digital im DWG- oder DXF-Format, die restlichen Unterlagen im PDF Format auf einem externen Datenträger zu übergeben.
Menge: 1,000 St

**01.16.0070 Übergabe der Daten / Lieferung eines Datenträgers 2,5 ", 5,0 TB**
Lieferung einer externen 2,5 Zoll- Festplatte (>= 7.200 U/ min.) mit USB 3.0-Anschluss, Größe 5,0 TB, passiver Kühlung, ohne Netzteil und Windows 10/ 11- Treibern. Die Festplatte enthält sämtliche mpg- Dateien, Untersuchungsdaten und Schachtbilder. Nach Abschluss der Arbeiten geht die Festplatte in den Besitz des AGs über.

Auf dem Datenträger müssen sämtliche Daten und Berichte d.h. der vollständige Datensatz der Untersuchung, zusammenhängend und verknüpft abgespeichert sein. Mit dem einmaligen Starten des darauf enthaltenen Viewers sind sämtliche Videos / Daten anzusteuern.

Es muss ein digitaler Lageplan generiert werden aus dem jede Haltung, jeder Schacht und jede Leitung angesteuert werden kann und umgekehrt. Das Kataster muss im digitalen Lageplan hinterlegt werden.

Der Datenträger ist der Bauleitung zur Prüfung zu übergeben. Die Übergabe hat mind. 10 Arbeitstage vor der Abnahme zu erfolgen.
Menge: 1,000 St

#### Abschnitt 01.17 Stundelnlohnarbeiten

**01.17.0010 Verrechnungssatz für Arbeitskraft Polier Poliere**
Stundenlohnarbeiten durch Arbeitskräfte auf Anordnung des AG ausführen.
Der Verrechnungssatz für die jeweilige Arbeitskraft
umfasst sämtliche Aufwendungen, insbesondere den tatsächlichen Lohn einschl. vermögenswirksamer Leistungen mit den Zuschlägen für Gemeinkosten (Sozialkassenbeiträge, Winterbauumlage und dgl.) sowie Lohn-und Gehaltsnebenkosten und Zuschläge für Überstunden.
Zuschläge für Nacht-, Sonntags- und Feiertagsarbeit werden nach tariflichen Festlegungen gesondert vergütet.
Poliere, Schachtmeister oder dgl.
Menge: 8,000 h

**01.17.0020 Verrechnungssatz für Arbeitskraft Facharbeiter Gehobene Baufacharbeiter (IV)**
Stundenlohnarbeiten durch Arbeitskräfte auf Anordnung des AG ausführen.
Der Verrechnungssatz für die jeweilige Arbeitskraft
umfasst sämtliche Aufwendungen, insbesondere den tatsächlichen Lohn einschl. vermögenswirksamer Leistungen mit den Zuschlägen für Gemeinkosten (Sozialkassenbeiträge, Winterbauumlage und dgl.) sowie Lohn-und Gehaltsnebenkosten und Zuschläge für Überstunden.
Zuschläge für Nacht-, Sonntags- und Feiertagsarbeit werden nach tariflichen Festlegungen gesondert vergütet.
Gehobene Baufacharbeiter (Berufsgruppe IV).
Menge: 8,000 h

**01.17.0030 Verrechnungssatz für Arbeitskraft Baufachwerker Baufachwerker(VI)**
Stundenlohnarbeiten durch Arbeitskräfte auf Anordnung des AG ausführen.
Der Verrechnungssatz für die jeweilige Arbeitskraft umfasst sämtliche Aufwendungen, insbesondere den tatsächlichen Lohn einschl. vermögenswirksamer Leistungen mit den Zuschlägen für Gemeinkosten (Sozialkassenbeiträge, Winterbauumlage und dgl.) sowie Lohn-und Gehaltsnebenkosten und Zuschläge für Überstunden.
Zuschläge für Nacht-, Sonntags- und Feiertagsarbeit werden nach tariflichen Festlegungen gesondert vergütet.
Baufachwerker (Berufsgruppe VI).
Menge: 8,000 h

**01.17.0040 Verrechnungssatz, Baugerät Bagger bis 0,4 m3**
Der Verrechnungssatz für das jeweilige Gerät umfasst Gerätevorhalte- und Betriebsstoffkosten sowie sämtliche Zuschläge einschließlich der Kosten für das Bedienungspersonal.
Der Verrechnungssatz gilt für das zum Zeitpunkt des Abrufes einsatzbereit auf der Baustelle befindliche Baugerät.
Vergütet werden die tatsächlich geleisteten Arbeitsstunden.
Bagger bis 0,4 m3.
Menge: 8,000 h

**01.17.0050 Verrechnungssatz für Baugerät Bagger, 0,4-1,0 m³ Bagger 0,4-1,0 m3**
Stundenlohnarbeiten durch Baugeräte auf Anordnung des AG ausführen.
Der Verrechnungssatz für das jeweilige Gerät umfasst sämtliche Aufwendungen für den Einsatz, insbesondere Gerätevorhalte- und Betriebsstoffkosten sowie sämtliche Zuschläge einschließlich der Kosten für das Bedienungspersonal.
Der Verrechnungssatz gilt für das zum Zeitpunkt des Abrufes einsatzbereit auf der Baustelle befindliche Baugerät.
Vergütet werden die angefangenen Stunden zwischen Einsatzbeginn und -ende, jedoch ohne Reparatur-und
Wartungszeiten.
Bagger über 0,4 bis 1,0 m³, Bereifung Kette oder Gummi
Menge: 8,000 h

**01.17.0060 Verrechnungssatz, Baugerät Frontlader**
Wie vor, jedoch Frontlader, luftbereift bis 45 kW.
Vergütet werden die tatsächlich geleisteten Arbeitsstunden.
Menge: 8,000 h

**01.17.0070 Verrechnungssatz, Baugerät Flächenrüttler**
Wie vor, jedoch Flächenrüttler (Rüttelverdichter) über
0,75 bis 1,3 t.
Vergütet werden die tatsächlich geleisteten Arbeitsstunden.
Menge: 8,000 h

**01.17.0080 Verrechnungssatz, Baugerät Kompressor**
Wie vor, jedoch Kompressor bis 5 m3/min.
Vergütet werden die tatsächlich geleisteten Arbeitsstunden.
Menge: 8,000 h

**01.17.0090 Gestellung (Betriebsstunden) einer Tauchmotorpumpe**
Gestellung (Betriebsstunden) einer Tauchmotorpumpe,  einschließlich Bedienung, Betriebsstoff, Schlauchmaterial und Stromzuführung.
Leistung ca. 5 kW
Ableitungsschläuche, Länge bis 100,00 m
Menge: 8,000 h

**01.17.0100 Verrechnungssatz, Lkw-Kipper, ca. 8 t Nutzlast**
Wie vor, jedoch LKW-Kipper, ca. 8 t Nutzlast.
Vergütet werden die tatsächlich geleisteten Arbeitsstunden nach der tatsächlichen Nutzlast des jeweiligen LKW (ohne Erhöhung der Nutzlaststufe für Sonderfahrzeuge).
Menge: 8,000 h
